# Fals sostre registrable

- Propietat de l'arxiu: CYPE INGENIEROS, S.A.
- Format: FIEBDC-3/2002
- Divisa: EUR
- Costos indirectes: 3.00 %
- IVA: 21.00 %

## R Revestiments i extrasdossats

### RT Falsos sostres

#### RTL Metàl·lics

**RTL016** m² Fals sostre registrable, situat a una altura menor de 4 m, sistema D427a.es "KNAUF", format per safates d'acer galvanitzat prelacat, model Ras "KNAUF", de superfície llisa, color blanc, de 0,5 mm d'espessor, amb cantell A Enrasat, amb perfileria vista.
Subministrament i muntatge de fals sostre registrable, situat a una altura menor de 4 m, sistema D427a.es "KNAUF", constituït per safates d'acer galvanitzat prelacat, model Ras "KNAUF", de superfície llisa, color blanc, de 0,5 mm d'espessor, amb cantell A Enrasat, suspès del forjat amb perfileria vista, amb sola de 24 mm d'amplària, d'acer galvanitzat, comprenent perfils primaris, secundaris i angulars d'acabat, fixats al sostre mitjançant varetes i penjants.
Inclou: Replanteig dels eixos de la trama modular. Anivellació i col·locació dels perfils angulars. Replanteig dels perfils primaris de la trama. Senyalització dels punts d'ancoratge al sostre. Anivellació i suspensió dels perfils primaris i secundaris de la trama. Tall de les safates. Col·locació de les safates.
Criteri d'amidament de projecte: Superfície mesurada entre paraments, segons documentació gràfica de Projecte, sense descomptar buits per instal·lacions.
Criteri de mesura d'obra: Es mesurarà la superfície realment executada segons especificacions de Projecte, sense descomptar buits per instal·lacions.
Criteri de valoració econòmica: El preu inclou la resolució de trobades i punts singulars.

| Codi | Ut | Descripció | Rendiment | Preu | Import |
|---|---|---|---|---|---|
| mt12pbk010aaaa | m² | Safata d'acer galvanitzat prelacat, model Ras "KNAUF", de superfície llisa, color blanc, de 0,5 mm d'espessor, amb cantell A Enrasat, per a falsos sostres registrables. (material) | 1.020 | 16.62 | 16.95 |
| mt12pfk060e | m | Perfil primari EASY T - 24/38/3700 mm "KNAUF", color blanc, d'acer galvanitzat, segons UNE-EN 13964. (material) | 0.840 | 1.09 | 0.92 |
| mt12pfk060y | m | Perfil secundari EASY TG - 24/32/600 mm "KNAUF", color blanc, d'acer galvanitzat, segons UNE-EN 13964. (material) | 0.840 | 1.09 | 0.92 |
| mt12pfk060A | m | Perfil secundari EASY TG - 24/32/1200 mm "KNAUF", color blanc, d'acer galvanitzat, segons UNE-EN 13964. (material) | 1.670 | 1.09 | 1.82 |
| mt12pfk050b | m | Perfil angular EASY L - 25/25/3050 mm "KNAUF", color blanc, d'acer galvanitzat, segons UNE-EN 13964. (material) | 0.700 | 0.79 | 0.55 |
| mt12pek060 | U | Peça de penjat ràpid Twist "KNAUF", per a falsos sostres suspesos. (material) | 0.840 | 56.77 | 47.69 |
| mt12pek030 | U | Barnilla de penjament "KNAUF" de 100 cm. (material) | 0.840 | 0.48 | 0.40 |
| mt12psg220 | U | Fixació composta per tac i cargol 5x27. (material) | 0.800 | 0.06 | 0.05 |
| op00ato010 |  | Tornavís. | 1.000 | 0.00 | 0.00 |
| mo015 | h | Oficial 1ª muntador de falsos sostres. (mà d'obra) | 0.363 | 24.08 | 8.74 |
| mo082 | h | Ajudant muntador de falsos sostres. (mà d'obra) | 0.363 | 20.68 | 7.51 |
| % | % | Costos directes complementaris | 2 % | 85.55 | 1.71 |
|  |  | Costos directes |  |  | 87.26 |
