# Fals sostre continu de plaques de ciment. Sistema "KNAUF"

- Propietat de l'arxiu: CYPE INGENIEROS, S.A.
- Format: FIEBDC-3/2002
- Divisa: EUR
- Costos indirectes: 3.00 %
- IVA: 21.00 %

## R Revestiments i extradossats

### RT Falsos sostres en interiors

#### RTE Continus, de plaques de ciment

**RTE016** m² Fals sostre continu de plaques de ciment. Sistema "KNAUF".
Fals sostre continu suspès, llis, situat a una altura menor de 4 m, acabat amb pasta Aquapanel Q4 Finish. Sistema D282a.es "KNAUF" (12,5+27+27), constituït per: ESTRUCTURA: estructura metàl·lica d'acer galvanitzat de mestres primàries 60/27 mm amb una modulació de 1000 mm i suspeses del sostre o element suport de formigó amb penjats Nonius cada 750 mm, i mestres secundaries fixades perpendicularment a les primàries amb connectors tipus cavalló i amb una modulació de 400 mm; PLAQUES: una capa de plaques de ciment Pòrtland Aquapanel Indoor "KNAUF" de 12,5x1200x2400 mm, revestides amb una capa de fibra de vidre embeguda en ambdues cares. Inclús fixacions per a l'ancoratge dels perfils, cargols per a la fixació de les plaques, perfils U 30/30 "KNAUF", morter de junts Aquapanel Indoor "KNAUF", cinta de segellament Aquapanel "KNAUF", emprimació incolora al siloxà GRC "KNAUF", pasta Aquapanel Q4 Finish "KNAUF", per a empastat superficial de plaques, i accessoris de muntatge.
Inclou: Replanteig dels eixos de l'estructura metàl·lica. Col·locació de la banda acústica. Anivellació i col·fixació dels perfils perimetrals. Senyalització dels punts d'ancoratge al forjat o element de suport. Anivellació i suspensió dels perfils primaris i secundaris de l'estructura. Tall de les plaques. Fixació de les plaques. Resolució de trobades i punts singulars. Tractament de junts. Aplicació de la capa d'emprimació. Aplicació de la capa d'acabat.
Criteri d'amidament de projecte: Superfície mesurada entre paraments, segons documentació gràfica de Projecte, sense descomptar buits per instal·lacions.
Criteri de mesura d'obra: Es mesurarà la superfície realment executada segons especificacions de Projecte, seguint els criteris d'amidament exposats en la norma UNE 92305.

| Codi | Ut | Descripció | Rendiment | Preu | Import |
|---|---|---|---|---|---|
| mt12pfk012a | m | Perfil U 30/30 de xapa d'acer galvanitzat, "KNAUF", espessor 0,55 mm. (material) | 0.400 | 1.18 | 0.47 |
| mt12pck020b | m | Banda acústica de dilatació, autoadhesiva, d'escuma de poliuretà de cel·les tancades "KNAUF", de 3,2 mm d'espessor i 50 mm d'amplada, resistència tèrmica 0,10 m²K/W, conductivitat tèrmica 0,032 W/(mK). (material) | 0.400 | 0.25 | 0.10 |
| mt12psg220 | U | Fixació composta per tac i cargol 5x27. (material) | 2.300 | 0.06 | 0.14 |
| mt12pek050c | U | Part superior Nonius "KNAUF", 530/630, per a falsos sostres suspesos. (material) | 1.500 | 0.59 | 0.89 |
| mt12pek050b | U | Segur Nonius "KNAUF", per a falsos sostres suspesos. (material) | 1.500 | 0.04 | 0.06 |
| mt12pek050a | U | Penjat Nonius "KNAUF", per a falsos sostres suspesos. (material) | 1.500 | 0.39 | 0.59 |
| mt12ptk010ab | U | Cargol LN "KNAUF" 3,5x11. (material) | 1.500 | 0.01 | 0.02 |
| mt12pfk011a | m | Mestra 60/27 "KNAUF", de xapa d'acer galvanitzat. (material) | 3.200 | 1.71 | 5.47 |
| mt12pek020za | U | Connector, per a mestra 60/27, "KNAUF". (material) | 0.800 | 0.20 | 0.16 |
| mt12pek020ra | U | Connector tipus cavalló, per a mestra 60/27, "KNAUF". (material) | 2.900 | 0.24 | 0.70 |
| mt12pak010r | m² | Placa de ciment Pòrtland Aquapanel Indoor "KNAUF" de 12,5x1200x2400 mm, revestida amb una capa de fibra de vidre embeguda en ambdues cares. (material) | 1.050 | 18.31 | 19.23 |
| mt12ptk010ch | U | Cargol autoperforant TN "KNAUF" 4,2x70. (material) | 22.000 | 0.04 | 0.88 |
| mt12pak060i | kg | Morter de junts Aquapanel Indoor "KNAUF", color gris. (material) | 0.600 | 2.44 | 1.46 |
| mt12pak050d | m | Cinta de junts Aquapanel "KNAUF". (material) | 2.100 | 0.37 | 0.78 |
| mt12pak085d | l | Emprimació incolora al siloxà GRC "KNAUF". (material) | 0.200 | 3.37 | 0.67 |
| mt12pak095d | kg | Pasta Aquapanel Q4 Finish "KNAUF", acabat llis, color blanc, per a tractament de junts i empastat superficial de plaques. (material) | 1.700 | 2.69 | 4.57 |
| op00fre010 |  | Fresadora. | 1.000 | 0.00 | 0.00 |
| op00ato010 |  | Tornavís. | 1.000 | 0.00 | 0.00 |
| mo015 | h | Oficial 1ª muntador de falsos sostres. (mà d'obra) | 0.386 | 29.34 | 11.33 |
| mo082 | h | Ajudant muntador de falsos sostres. (mà d'obra) | 0.386 | 25.28 | 9.76 |
| % | % | Costos directes complementaris | 2 % | 57.28 | 1.15 |
|  |  | Costos directes |  |  | 58.43 |
