# Fals sostre registrable

- Propietat de l'arxiu: CYPE INGENIEROS, S.A.
- Format: FIEBDC-3/2002
- Divisa: EUR
- Costos indirectes: 3.00 %
- IVA: 21.00 %

## R Revestiments i extrasdossats

### RT Falsos sostres

#### RTL Metàl·lics

**RTL026** m² Fals sostre registrable, situat a una altura menor de 4 m, sistema D412.es "KNAUF", format per lamel·les horitzontals de superfície llisa, d'alumini lacat i de 85 mm d'amplada, separades 15 mm, amb entramat metàl·lic vist.
Subministrament i muntatge de fals sostre registrable, situat a una altura menor de 4 m, sistema D412.es "KNAUF", format per lamel·les horitzontals de superfície llisa, d'alumini lacat i de 85 mm d'amplada, separades 15 mm, suspès del forjat amb un entramat metàl·lic vist format per perfils Compak AR-CR "KNAUF" separats cada 1000 mm entre eixos, fixats al forjat o a la superfície suport amb varetes roscades cada 1200 mm.
Inclou: Replanteig dels eixos principals de suspensió. Fixació en el forjat i aplomat dels elements de subjecció. Alineació i anivellació dels perfils d'acabament lateral en tot el contorn. Tall i encaix de les lamel·les. Formació de forats per recepció de possibles elements d'ancoratge i/o instal·lacions.
Criteri d'amidament de projecte: Superfície mesurada entre paraments, segons documentació gràfica de Projecte, sense descomptar buits per instal·lacions.
Criteri de mesura d'obra: Es mesurarà la superfície realment executada segons especificacions de Projecte, sense descomptar buits per instal·lacions.
Criteri de valoració econòmica: El preu inclou la resolució de trobades i punts singulars.

| Codi | Ut | Descripció | Rendiment | Preu | Import |
|---|---|---|---|---|---|
| mt12flk020ea | m | Lamel·la horitzontal de superfície llisa, d'alumini prelacat, model Compak AR "KNAUF", de 85 mm d'amplada i 0,5 mm de gruix, per a falsos sostres registrables amb entramat vist. (material) | 10.200 | 1.76 | 17.95 |
| mt12pfk070a | m | Perfil Compak AR-CR "KNAUF", de xapa d'alumini, acabat encunyat, per a la col·locació de lamel·les horitzontals cada 100 mm, en falsos sostres enregistrables, segons UNE-EN 13964. (material) | 1.000 | 1.84 | 1.84 |
| mt12pfk080a | m | Perfil en U 18/25/3050 mm, "KNAUF", color blanc, d'alumini lacat, segons UNE-EN 13964. (material) | 0.750 | 3.02 | 2.27 |
| mt12pek030 | U | Barnilla de penjament "KNAUF" de 100 cm. (material) | 0.800 | 0.48 | 0.38 |
| mt12psg220 | U | Fixació composta per tac i cargol 5x27. (material) | 0.800 | 0.06 | 0.05 |
| op00ato010 |  | Tornavís. | 1.000 | 0.00 | 0.00 |
| mo015 | h | Oficial 1ª muntador de falsos sostres. (mà d'obra) | 0.286 | 24.08 | 6.89 |
| mo082 | h | Ajudant muntador de falsos sostres. (mà d'obra) | 0.286 | 20.68 | 5.91 |
| % | % | Costos directes complementaris | 2 % | 35.29 | 0.71 |
|  |  | Costos directes |  |  | 36.00 |
