# Fals sostre registrable de plaques de guix laminat. Sistema "KNAUF"

- Propietat de l'arxiu: CYPE Ingenieros S.A.
- Format: FIEBDC-3/2016
- Programa: Generador de preus de la construcció. CYPE Ingenieros, S.A.
- Data: 30/09/2024
- Divisa: EUR
- Costos indirectes: 3 %
- IVA: 21 %

## R Revestiments i extradossats

### RT Falsos sostres en interiors

#### RTD Enregistrables, de plaques de guix laminat

**RTD021** m² Fals sostre registrable de plaques de guix laminat. Sistema "KNAUF".
Fals sostre registrable suspès, decoratiu, situat a una altura menor de 4 m. Sistema D143.es "KNAUF", constituït per ESTRUCTURA: perfileria vista, d'acer galvanitzat, EASY T - 15/38, amb sola de 15 mm d'amplària, comprenent perfils primaris i secundaris, suspesos del forjat o element suport amb peces de penjat ràpid Twist "KNAUF", i varetes; PLAQUES: plaques de guix laminat, acabat sense revestir, tipus A "KNAUF", de 1200x600x9,5 mm, de superfície llisa, per a falsos sostres registrables BC. Inclús perfils angulars EASY L HP Anticorrosión - 20/20/3050 mm "KNAUF", fixacions per a l'ancoratge dels perfils, i accessoris de muntatge.
Inclou: Replanteig dels eixos de la trama modular. Anivellació i col·fixació dels perfils perimetrals. Replanteig dels perfils primaris de la trama. Senyalització dels punts d'ancoratge al forjat o element de suport. Anivellació i suspensió dels perfils primaris i secundaris de la trama. Tall de les plaques. Col·locació de les plaques. Resolució de trobades i punts singulars.
Criteri d'amidament de projecte: Superfície mesurada entre paraments, segons documentació gràfica de Projecte, sense descomptar buits per instal·lacions.
Criteri de mesura d'obra: Es mesurarà la superfície realment executada segons especificacions de Projecte, sense descomptar buits per instal·lacions.

| Codi | Ut | Descripció | Rendiment | Preu | Import |
|---|---|---|---|---|---|
| mt12pfk050v | m | Perfil angular EASY L HP Anticorrosión - 20/20/3050 mm "KNAUF", color blanc, d'acer galvanitzat, segons UNE-EN 13964. (material) | 0.4 | 4.87 | 1.948 |
| mt12pfk060ra | m | Perfil primari EASY T - 15/38/3700 mm "KNAUF", color blanc, d'acer galvanitzat, segons UNE-EN 13964. (material) | 0.84 | 1.95 | 1.638 |
| mt12pfk060ta | m | Perfil secundari EASY TG - 15/34/1200 mm "KNAUF", color blanc, d'acer galvanitzat, segons UNE-EN 13964. (material) | 1.67 | 1.95 | 3.257 |
| mt12psg220 | U | Fixació composta per tac i cargol 5x27. (material) | 0.7 | 0.06 | 0.042 |
| mt12pek060d | U | Peça de penjat ràpid Twist "KNAUF", per a falsos sostres suspesos. (material) | 0.7 | 0.99 | 0.693 |
| mt12pek030 | U | Barnilla de penjament "KNAUF" de 100 cm. (material) | 0.7 | 0.39 | 0.273 |
| mt12ppk040a | m² | Placa de guix laminat, acabat sense revestir, tipus A "KNAUF", de 1200x600x9,5 mm, de superfície llisa, per a falsos sostres registrables BC, segons UNE-EN 13964. (material) | 1.02 | 5.46 | 5.569 |
| mo015 | h | Oficial 1ª muntador de falsos sostres. (mà d'obra) | 0.276 | 29.34 | 8.098 |
| mo082 | h | Ajudant muntador de falsos sostres. (mà d'obra) | 0.276 | 25.28 | 6.977 |
| % | % | Costos directes complementaris | 2 % | 28.495 | 0.570 |
|  |  | Costos directes |  |  | 29.065 |

Residus:
- col·locació: mt12pfk050v Perfil angular EASY L HP Anticorrosión - 20/20/3050 mm "KNAUF", color blanc, d'acer galvanitzat, segons UNE-EN 13964; factor de residu 0.0053
- col·locació: mt12pfk060ra Perfil primari EASY T - 15/38/3700 mm "KNAUF", color blanc, d'acer galvanitzat, segons UNE-EN 13964; factor de residu 0.0162207
- col·locació: mt12pfk060ta Perfil secundari EASY TG - 15/34/1200 mm "KNAUF", color blanc, d'acer galvanitzat, segons UNE-EN 13964; factor de residu 0.0162174
- col·locació: mt12pek060d Peça de penjat ràpid Twist "KNAUF", per a falsos sostres suspesos; factor de residu 0.02
- col·locació: mt12ppk040a; factor de residu 0.018

## Recursos

**mt12pfk050v** m Perfil angular EASY L HP Anticorrosión - 20/20/3050 mm "KNAUF", color blanc, d'acer galvanitzat, segons UNE-EN 13964
Dades tècniques: Cost energètic 31.268 MJ; Emissió de CO2 0.970 kg; Codi LER 17 04 05; Massa de l'element 0.23 kg; Volum 0.00011 m3
Residus:
- embalatge: re170203 Plàstic. (component de residu); rendiment 0.008 kg; Codi LER 17 02 03; Massa de l'element 1 kg; Volum 0.001667 m3

**mt12pfk060ra** m Perfil primari EASY T - 15/38/3700 mm "KNAUF", color blanc, d'acer galvanitzat, segons UNE-EN 13964
Dades tècniques: Cost energètic 38.988 MJ; Emissió de CO2 1.201 kg; Codi LER 17 04 05; Massa de l'element 0.29 kg; Volum 0.000138 m3
Residus:
- embalatge: re170203 Plàstic; rendiment 0.006 kg

**mt12pfk060ta** m Perfil secundari EASY TG - 15/34/1200 mm "KNAUF", color blanc, d'acer galvanitzat, segons UNE-EN 13964
Dades tècniques: Cost energètic 31.033 MJ; Emissió de CO2 0.958 kg; Codi LER 17 04 05; Massa de l'element 0.23 kg; Volum 0.00011 m3
Residus:
- embalatge: re170203 Plàstic; rendiment 0.006 kg

**mt12pek060d** U Peça de penjat ràpid Twist "KNAUF", per a falsos sostres suspesos
Dades tècniques: Cost energètic 5.371 MJ; Emissió de CO2 0.273 kg; Codi LER 17 04 05; Massa de l'element 0.3 kg; Volum 0.000143 m3
Residus:
- embalatge: re170203 Plàstic; rendiment 0.025 kg

**mt12ppk040a** m² Placa de guix laminat
Dades tècniques: Cost energètic 206.266 MJ; Emissió de CO2 3.077 kg; Codi LER 17 08 02; Massa de l'element 7.84 kg; Volum 0.00784 m3
Residus:
- embalatge: re170203 Plàstic; rendiment 0.004 kg
