# Sistema de protecció passiva contra incendis de biga d'acer HEA 100

- Propietat de l'arxiu: CYPE INGENIEROS, S.A.
- Format: FIEBDC-3/2002
- Divisa: EUR
- Costos indirectes: 3.00 %
- IVA: 21.00 %

**IOJ021** m Sistema de protecció passiva contra incendis de biga d'acer HEA 100, protegida en 3 cares i amb una resistència al foc de 30 minuts, sistema K252.es "KNAUF", mitjançant recobriment amb plaques de guix laminat Fireboard GM-F, fixades amb clips i perfils metàl·lics. Inclús fixacions, cargols i pasta i cinta per al tractament de junts.
Sistema de protecció passiva contra incendis de biga d'acer HEA 100, protegida en 3 cares i amb una resistència al foc de 30 minuts, sistema K252.es "KNAUF", mitjançant recobriment amb plaques de guix laminat Fireboard GM-F, fixades amb clips i perfils metàl·lics. Inclús fixacions, cargols i pasta i cinta per al tractament de junts.
Inclou: Replanteig. Col·locació dels perfils angulars mitjançant fixacions. Instal·lació de clips. Col·locació a pressió de les mestres contra els clips. Cargolat de les plaques als perfils angulars i a les mestres. Tractament de junts. Empastat superficial.
Criteri d'amidament de projecte: Longitud mesurada segons documentació gràfica de Projecte.
Criteri de mesura d'obra: Es mesurarà la longitud realment executada segons especificacions de Projecte.

| Codi | Ut | Descripció | Rendiment | Preu | Import |
|---|---|---|---|---|---|
| mt12psg200e | m | Perfil angular 30x30x0,7 mm, d'acer galvanitzat, segons UNE-EN 13964. (material) | 2.000 | 0.80 | 1.60 |
| mt12ptk030 | U | Fixació "KNAUF" per a formigó. (material) | 3.200 | 0.36 | 1.15 |
| mt12pfk011a | m | Mestra 60/27 "KNAUF" de xapa d'acer galvanitzat. (material) | 2.000 | 1.20 | 2.40 |
| mt12pmk011b | U | Clip de protecció Fireboard "KNAUF" de 72x48x41 mm. (material) | 3.200 | 1.27 | 4.06 |
| mt12pmk010a | m² | Placa de guix laminat reforçada amb teixit de fibra UNE-EN 15283-1 GM-F / 1200 / 2600 / 15 / amb les vores longitudinals quadrades, especial Fireboard GM-F "KNAUF" amb ànima de guix i cares revestides amb una làmina de fibra de vidre. (material) | 0.475 | 14.69 | 6.98 |
| mt12pmk010c | m² | Placa de guix laminat reforçada amb teixit de fibra UNE-EN 15283-1 GM-F / 1200 / 2600 / 25 / amb les vores longitudinals quadrades, especial Fireboard GM-F "KNAUF" amb ànima de guix i cares revestides amb una làmina de fibra de vidre. (material) | 0.292 | 20.88 | 6.10 |
| mt12ptk010cc | U | Cargol autoperforant TN "KNAUF" 3,5x25. (material) | 30.000 | 0.01 | 0.30 |
| mt12pmk012a | kg | Pasta de segellament Fireboard Spachtel "KNAUF", d'enduriment normal (45 minuts), rang de temperatura de treball de 10 a 35°C, Euroclasse A1 de reacció al foc, segons UNE-EN 13501-1, per a aplicació manual amb cinta de segellament, segons UNE-EN 13963. (material) | 2.550 | 0.94 | 2.40 |
| mt12pmk013 | m | Cinta de segellament Fireboard "KNAUF". (material) | 2.000 | 0.04 | 0.08 |
| mo053 | h | Oficial 1ª muntador de prefabricats interiors. (mà d'obra) | 0.190 | 24.57 | 4.67 |
| mo100 | h | Ajudant muntador de prefabricats interiors. (mà d'obra) | 0.190 | 21.14 | 4.02 |
| % | % | Costos directes complementaris | 2 % | 33.76 | 0.68 |
|  |  | Costos directes |  |  | 34.44 |
