# Envà de plaques de guix laminat, d'altes prestacions acústiques. Sistema "KNAUF"

- Propietat de l'arxiu: CYPE Ingenieros S.A.
- Format: FIEBDC-3/2016
- Programa: Generador de preus de la construcció. CYPE Ingenieros, S.A.
- Data: 09/03/2024
- Divisa: EUR
- Costos indirectes: 3 %
- IVA: 21 %

## F Façanes i particions

### FB Envà d'entramat autoportant

#### FBY De plaques de guix laminat

**FBY023** m² Envà de plaques de guix laminat, d'altes prestacions acústiques. Sistema "KNAUF".
Envà senzill W111.es Silentboard "KNAUF" (12,5+50+12,5)/417 (50) LM - (2 Silentboard (DFR) BV), d'altes prestacions acústiques, de 75 mm de gruix total, amb nivell de qualitat de l'acabat Q2, format per una estructura simple de perfils de xapa d'acer galvanitzat de 50 mm d'amplada, a base de muntants (elements verticals) separats 417 mm entre si, amb disposició normal "N" i canals (elements horitzontals), a la què es cargolen dues plaques en total (una placa tipus Silentboard (DFR) BV en cada cara, de 12,5 mm d'espessor cada placa); aïllament acústic mitjançant panell semirígid de llana mineral, espessor 45 mm, segons UNE-EN 13162, en l'ànima. Inclús banda acústica de dilatació autoadhesiva "KNAUF"; cargols per a la fixació de les plaques; cinta de paper amb reforç metàl·lic "KNAUF" i pasta de segellament Jointfiller 24H "KNAUF", cinta microperforada de paper "KNAUF".
Criteri de valoració econòmica: El preu inclou la resolució de trobades i punts singulars.
Inclou: Replanteig i traçat en el forjat inferior i en el superior dels envans a realitzar. Col·locació de banda d'estanquitat i canals inferiors, sobre paviment acabat o base de seient. Col·locació de banda d'estanquitat i canals superiors, sota forjats. Col·locació i fixació dels muntants sobre els elements horitzontals. Tall de les plaques. Fixació de les plaques per al tancament d'una de les cares de l'envà. Col·locació dels plafons de llana mineral entre els muntants. Fixació de les plaques per al tancament de la segona cara de l'envà. Replanteig de les caixes per a allotjament de mecanismes elèctrics i de pas d'instal·lacions, i posterior perforació de les plaques. Tractament de junts.
Criteri d'amidament de projecte: Superfície mesurada segons documentació gràfica de Projecte, sense duplicar cantonades ni encontres, seguint els criteris d'amidament exposats en la norma UNE 92305.
Criteri de mesura d'obra: Es mesurarà la superfície realment executada segons especificacions de Projecte, sense duplicar cantonades ni encontres, seguint els criteris d'amidament exposats en la norma UNE 92305.

| Codi | Ut | Descripció | Rendiment | Preu | Import |
|---|---|---|---|---|---|
| mt12pck020b | m | Banda acústica de dilatació, autoadhesiva, d'escuma de poliuretà de cel·les tancades "KNAUF", de 3,2 mm d'espessor i 50 mm d'amplada, resistència tèrmica 0,10 m²K/W, conductivitat tèrmica 0,032 W/(mK). (material) | 1.2 | 0.25 | 0.300 |
| mt12pfk020h | m | Canal 50/40 "KNAUF" d'acer galvanitzat, segons UNE-EN 14195. (material) | 0.7 | 2.34 | 1.638 |
| mt12pfk010h | m | Muntant 50/50 "KNAUF" d'acer galvanitzat, segons UNE-EN 14195. (material) | 2.75 | 2.68 | 7.370 |
| mt16lra060b | m² | Panell semirígid de llana mineral, espessor 45 mm, segons UNE-EN 13162, Euroclasse A1 de reacció al foc segons UNE-EN 13501-1 i factor de resistència a la difusió del vapor d'aigua 1. (material) | 1.05 | 5.74 | 6.027 |
| mt12ppk010la | m² | Placa de guix laminat DFR / UNE-EN 520 - 625 / longitud / 12,5 / amb les vores longitudinals semiarrodonides afinades, Silentboard BV "KNAUF"; Euroclasse A2-s1, d0 de reacció al foc, segons UNE-EN 13501-1. (material) | 2.1 | 22.79 | 47.859 |
| mt12ptk040a | U | Cargol autoperforant Diamant XTN "KNAUF" 3,9x23. (material) | 38 | 0.02 | 0.760 |
| mt12psg220 | U | Fixació composta per tac i cargol 5x27. (material) | 1.6 | 0.06 | 0.096 |
| mt12pik010e | kg | Pasta de segellament Jointfiller 24H "KNAUF", Euroclasse A2-s1, d0 de reacció al foc, segons UNE-EN 13501-1, rang de temperatura de treball de 5 a 30°C, per a aplicació manual amb cinta de segellament, segons UNE-EN 13963. (material) | 1.212 | 0.93 | 1.127 |
| mt12pck010a | m | Cinta microperforada de paper "KNAUF" de 50 mm d'amplada, segons UNE-EN 13963. (material) | 3.2 | 0.04 | 0.128 |
| mt12pck010d | m | Cinta de paper amb reforç metàl·lic "KNAUF" de 52 mm d'amplada, segons UNE-EN 14353. (material) | 0.3 | 0.42 | 0.126 |
| mo053 | h | Oficial 1ª muntador de prefabricats interiors. (mà d'obra) | 0.404 | 29.34 | 11.853 |
| mo100 | h | Ajudant muntador de prefabricats interiors. (mà d'obra) | 0.404 | 25.28 | 10.213 |
| % | % | Costos directes complementaris | 2 % | 87.497 | 1.750 |
|  |  | Costos directes |  |  | 89.247 |

Residus:
- col·locació: mt12pck020b; factor de residu 0.06
- col·locació: mt12pfk020h Canal 50/40 "KNAUF" d'acer galvanitzat, segons UNE-EN 14195; factor de residu 0.01467
- col·locació: mt12pfk010h Muntant 50/50 "KNAUF" d'acer galvanitzat, segons UNE-EN 14195; factor de residu 0.0133206
- col·locació: mt16lra060b; factor de residu 0.048
- col·locació: mt12ppk010la; factor de residu 0.00952394
- col·locació: mt12ptk040a Cargol autoperforant Diamant XTN "KNAUF" 3,9x23; factor de residu 0.005
- col·locació: mt12pik010e; factor de residu 0.03
- col·locació: mt12pck010a Cinta microperforada de paper "KNAUF" de 50 mm d'amplada, segons UNE-EN 13963; factor de residu 0.0440299
- col·locació: mt12pck010d Cinta de paper amb reforç metàl·lic "KNAUF" de 52 mm d'amplada, segons UNE-EN 14353; factor de residu 0.044

## Recursos

**mt12pck020b** m Banda acústica de dilatació
Dades tècniques: Cost energètic 1.712 MJ; Emissió de CO2 0.083 kg; Codi LER 17 06 04; Massa de l'element 0.0112 kg; Volum 0.000019 m3
Residus:
- embalatge: re170203 Plàstic. (component de residu); rendiment 0.001 kg; Codi LER 17 02 03; Massa de l'element 1 kg; Volum 0.001667 m3

**mt12pfk020h** m Canal 50/40 "KNAUF" d'acer galvanitzat, segons UNE-EN 14195
Dades tècniques: Cost energètic 80.121 MJ; Emissió de CO2 2.458 kg; Codi LER 17 04 05; Massa de l'element 0.6 kg; Volum 0.000286 m3
Residus:
- embalatge: re170203 Plàstic; rendiment 0.006 kg

**mt12pfk010h** m Muntant 50/50 "KNAUF" d'acer galvanitzat, segons UNE-EN 14195
Dades tècniques: Cost energètic 84.128 MJ; Emissió de CO2 2.581 kg; Codi LER 17 04 05; Massa de l'element 0.63 kg; Volum 0.0003 m3
Residus:
- embalatge: re170203 Plàstic; rendiment 0.006 kg

**mt16lra060b** m² Panell semirígid de llana mineral
Dades tècniques: Cost energètic 49.135 MJ; Emissió de CO2 1.330 kg; Codi LER 17 06 04; Massa de l'element 0.81 kg; Volum 0.00135 m3
Residus:
- embalatge: re170203 Plàstic; rendiment 0.024 kg

**mt12ppk010la** m² Placa de guix laminat DFR / UNE-EN 520 - 625 / longitud / 12,5 / amb les vores longitudinals semiarrodonides afinades
Dades tècniques: Cost energètic 460.607 MJ; Emissió de CO2 6.877 kg; Codi LER 17 08 02; Massa de l'element 17.5 kg; Volum 0.0175 m3
Residus:
- embalatge: re170203 Plàstic; rendiment 0.011 kg

**mt12ptk040a** U Cargol autoperforant Diamant XTN "KNAUF" 3,9x23
Dades tècniques: Cost energètic 0.014 MJ; Emissió de CO2 0.002 kg; Codi LER 17 04 05; Massa de l'element 0.0014 kg
Residus:
- embalatge: re150101 Envasos de paper i cartró. (component de residu); rendiment 0.001 kg; Codi LER 15 01 01; Massa de l'element 1 kg; Volum 0.001333 m3

**mt12pik010e** kg Pasta de segellament Jointfiller 24H "KNAUF"
Dades tècniques: Cost energètic 12.798 MJ; Emissió de CO2 0.436 kg; Codi LER 17 08 02; Massa de l'element 1 kg; Volum 0.001 m3
Residus:
- embalatge: re170203 Plàstic; rendiment 0.02 kg

**mt12pck010a** m Cinta microperforada de paper "KNAUF" de 50 mm d'amplada, segons UNE-EN 13963
Dades tècniques: Cost energètic 0.004 MJ; Emissió de CO2 0.006 kg; Codi LER 20 01 01; Massa de l'element 0.0067 kg; Volum 0.000009 m3

**mt12pck010d** m Cinta de paper amb reforç metàl·lic "KNAUF" de 52 mm d'amplada, segons UNE-EN 14353
Dades tècniques: Cost energètic 4.511 MJ; Emissió de CO2 0.348 kg; Codi LER 20 01 01; Massa de l'element 0.06 kg; Volum 0.00008 m3
