# Façana lleugera de plaques. Sistema Passivhaus "KNAUF"

- Propietat de l'arxiu: CYPE INGENIEROS, S.A.
- Format: FIEBDC-3/2002
- Divisa: EUR
- Costos indirectes: 3.00 %
- IVA: 21.00 %

## F Façanes i particions

### FL Façanes lleugeres

#### FLY Sistemes de façana lleugera

**FLY015** m² Façana lleugera de plaques. Sistema Passivhaus "KNAUF".
Façana lleugera de plaques. Sistema Passivhaus "KNAUF", format per: ESTRUCTURA EXTERIOR: estructura metàl·lica d'acer Z4 (Z450) galvanitzat especial de canals horitzontals de 100/40/0,7 mm GRC 0,70 i muntants verticals de 100/50/1 mm GRC 1 amb una modulació de 600 mm i disposició normal "N"; PLACA EXTERIOR: una placa de ciment (una placa tipus Aquapanel Outdoor, de 12,5 mm d'espessor); AÏLLAMENT INTERMEDI: panell de llana de vidre, no revestit, subministrat en rotllos, Ultracoustic Plus R "KNAUF INSULATION", de 100 mm d'espessor, entre muntants; LÀMINA INTERIOR PER AL CONTROL DEL VAPOR: làmina de difusió variable, de polietilè i poliamida reforçada amb fibres de polietilè tereftalat (PET), Siga Majrex "SIGA", de 0,3 mm d'espessor i 150 g/m²; PLACA INTERMÈDIA: una placa de guix laminat (una placa tipus Standard (A), de 12,5 mm d'espessor); ESTRUCTURA INTERIOR: estructura metàl·lica d'acer galvanitzat de canals horitzontals de 48/30 i muntants verticals de 48/35 amb una modulació de 600 mm i disposició normal "N"; AÏLLAMENT INTERIOR: panell de llana de vidre, no revestit, subministrat en rotllos, Ultracoustic Plus R "KNAUF INSULATION", de 50 mm d'espessor, entre muntants; PLAQUES INTERIORS: dues plaques de guix laminat (dues plaques tipus Standard (A), de 12,5 mm d'espessor cada placa); AÏLLAMENT EXTERIOR: panell de llana de vidre, no revestit, subministrat en rotllos, Naturoll 032 "KNAUF INSULATION", de 160 mm d'espessor, fixat mecànicament; LÀMINA EXTERIOR PER AL CONTROL DEL VAPOR: làmina altament transpirable, impermeable a l'aigua de pluja, de polièster, Homeseal LDS 0,02 UV "KNAUF INSULATION", de 0,2 mm d'espessor i 270 g/m²; REVESTIMENT EXTERIOR DE FAÇANA VENTILADA: de plaques de ciment Pòrtland Aquapanel Outdoor "KNAUF" de 12,5x1200x2400 mm, revestides amb una capa de fibra de vidre embeguda en ambdues cares, col·locació amb cargols, mitjançant el sistema Aquapanel WL122C.es "KNAUF" amb DAU núm. 12/074 C, sobre subestructura de suport d'acer galvanitzat de canals horitzontals de 50/40/0,7 mm GRC 0,70 i muntants verticals de 50/50/0,70 mm GRC 0,70 amb una modulació de 600 mm; impermeabilització amb làmina altament transpirable, impermeable a l'aigua de pluja, Tyvek StuccoWrap, capa base de morter Aquapanel Outdoor, sobre emprimació GRC, armat amb malla de fibra de vidre Aquapanel Outdoor i capa d'acabat de morter GRC acabat petri, sobre emprimació Fondo Pétreo GRC. Inclús bandes acústiques; pasta de material d'unió Perlfix "KNAUF"; pasta Jointfiller 24H "KNAUF" i cinta "KNAUF"; cinta autoadhesiva Siga Sicrall "KNAUF INSULATION" per a segellat de junts; cinta autoadhesiva, Fentrim 20 "SIGA" i cinta autoadhesiva Fentrim IS 20 "SIGA", per al segellat de trobades perimetrals; esquadres de sustentació i de retenció per a la fixació de la subestructura de suport, cargols per a la fixació de les plaques, fixacions per a l'ancoratge dels perfils, morter Aquapanel Outdoor "KNAUF" i cinta Aquapanel "KNAUF", per al tractament de junts, perfil de PVC amb malla de fibra de vidre antiàlcalis, "KNAUF", per a acabat de llindes, i cinta adhesiva de doble cara per a la fixació de la làmina altament transpirable.
Criteri de valoració econòmica: El preu inclou la resolució de buits de façana.
Inclou: Replanteig de l'estructura metàl·lica en terra i sostre. Anivellació i neteja de la base. Col·locació de la banda acústica. Fixació de l'estructura metàl·lica exterior. Pas d'instal·lacions. Tall de les plaques. Col·locació i cargolat a l'estructura de les plaques exteriors. Tractament de junts entre plaques exteriors. Tall i preparació de l'aïllament. Col·locació de l'aïllament intermedi. Fixació a l'estructura de les plaques intermèdies. Col·locació i fixació de la làmina interior per al control del vapor. Segellat de la làmina interior per al control del vapor. Resolució de trobades. Fixació de l'estructura metàl·lica interior. Col·locació de l'aïllament interior. Col·locació i cargolat a l'estructura de les plaques interiors. Tractament de junts entre plaques interiors. Fixació de l'aïllament exterior. Fixació de les esquadres al suport base. Col·locació de la làmina exterior per al control del vapor. Segellat de la làmina exterior per al control del vapor. Fixació de la subestructura suport al full principal i al forjat. Col·locació i cargolat de les plaques a la subestructura suport. Tractament de junts. Realització de tots els treballs necessaris per a la resolució dels buits. Col·locació del perfil d'acabat per a l'escopidor. Col·locació del perfil per a acabat de llindes. Aplicació de la capa d'emprimació. Estès de la capa de morter base i col·locació de la malla de reforç. Aplicació de la capa d'emprimació. Col·locació del perfil de protecció per a la capa d'acabat. Aplicació de la capa de morter.
Criteri d'amidament de projecte: Superfície mesurada segons documentació gràfica de Projecte, sense duplicar cantonades ni encontres, deduint els buits de superfície major de 2 m².
Criteri de mesura d'obra: Es mesurarà la superfície realment executada segons especificacions de Projecte, sense duplicar cantonades ni encontres, deduint els buits de superfície major de 2 m², afegint a canvi la superfície de la part interior del buit, corresponent al desenvolupament de brancals i llindes.

| Codi | Ut | Descripció | Rendiment | Preu | Import |
|---|---|---|---|---|---|
| mt15kbv050d | m² | Làmina altament transpirable, impermeable a l'aigua de pluja, de polièster, Homeseal LDS 0,02 UV "KNAUF INSULATION", de 0,2 mm d'espessor i 270 g/m², 0,02 m de gruix d'aire equivalent enfront de la difusió de vapor d'aigua, segons UNE-EN 1931, estanquitat a l'aigua classe W1 segons UNE-EN 1928, Euroclasse B-s1, d0 de reacció al foc, segons UNE-EN 13501-1, amb resistència als raigs UV, rang de temperatura de treball de -30 a 80°C. (material) | 1.100 | 6.51 | 7.16 |
| mt16lki050a | m² | Panell de llana de vidre, no revestit, subministrat en rotllos, Naturoll 032 "KNAUF INSULATION", de 160 mm d'espessor, segons UNE-EN 13162, amb certificat de qualitat de l'aire interior Eurofins Gold, resistència tèrmica 5 m²K/W, conductivitat tèrmica 0,032 W/(mK), Euroclasse A1 de reacció al foc segons UNE-EN 13501-1, amb codi de designació MW-EN 13162-T4-WS-WL(P)-AFr5, d'aplicació com aïllant tèrmic i acústic en envans i extradossats de guix laminat, tancaments verticals i particions de fàbrica. Les resines emprades en la fabricació no contenen formaldehid ni fenols (E-Technology). (material) | 1.000 | 20.71 | 20.71 |
| mt16aaa020ab | U | Fixació mecànica per plafons aïllants de llana mineral, col·locats directament sobre la superfície suport. (material) | 4.000 | 0.20 | 0.80 |
| mt12pak060g | kg | Morter de junts Aquapanel Outdoor "KNAUF", color gris. (material) | 1.200 | 1.98 | 2.38 |
| mt12pak050d | m | Cinta de junts Aquapanel "KNAUF". (material) | 4.200 | 0.37 | 1.55 |
| mt12pak040v | U | Cargol autoperforant Aquapanel Maxi TB "KNAUF" 4,2x25. (material) | 40.000 | 0.01 | 0.40 |
| mt12pak010n | m² | Placa de ciment Pòrtland Aquapanel Outdoor "KNAUF" de 12,5x1200x2400 mm, revestida amb una capa de fibra de vidre embeguda en ambdues cares. (material) | 2.100 | 19.97 | 41.94 |
| mt12pck020d | m | Banda acústica de dilatació, autoadhesiva, d'escuma de poliuretà de cel·les tancades "KNAUF", de 3,2 mm d'espessor i 95 mm d'amplada, resistència tèrmica 0,10 m²K/W, conductivitat tèrmica 0,032 W/(mK). (material) | 2.200 | 0.46 | 1.01 |
| mt12psg220 | U | Fixació composta per tac i cargol 5x27. (material) | 5.510 | 0.06 | 0.33 |
| mt12pak020c | m | Canal 100/40/0,7 mm GRC 0,7 "KNAUF" d'acer Z4 (Z450) galvanitzat especial, per a sistema Aquapanel Outdoor. Segons UNE-EN 14195. (material) | 0.700 | 3.87 | 2.71 |
| mt12pak030ib | m | Muntant 100/50/1 mm GRC 1 "KNAUF" d'acer Z4 (Z450) galvanitzat especial, per a sistema Aquapanel Outdoor. Segons UNE-EN 14195. (material) | 2.000 | 6.24 | 12.48 |
| mt16lki020bea | m² | Panell de llana de vidre, no revestit, subministrat en rotllos, Ultracoustic Plus R "KNAUF INSULATION", de 100 mm d'espessor, segons UNE-EN 13162, amb certificat de qualitat de l'aire interior Eurofins Gold, resistència tèrmica 2,85 m²K/W, conductivitat tèrmica 0,035 W/(mK), Euroclasse A1 de reacció al foc segons UNE-EN 13501-1, amb codi de designació MW-EN 13162-T4-WS-WL(P)-AFr5, d'aplicació com aïllant tèrmic i acústic en envans i extradossats de guix laminat, tancaments verticals i particions de fàbrica. Les resines emprades en la fabricació no contenen formaldehid ni fenols (E-Technology). (material) | 1.000 | 6.57 | 6.57 |
| mt12ppk010aa | m² | Placa de guix laminat A / UNE-EN 520 - 1200 / longitud / 12,5 / amb les vores longitudinals afinades, Standard "KNAUF"; Euroclasse A2-s1, d0 de reacció al foc, segons UNE-EN 13501-1. (material) | 3.150 | 4.13 | 13.01 |
| mt15kbv055a | m² | Làmina de difusió variable, de polietilè i poliamida reforçada amb fibres de polietilè tereftalat (PET), Siga Majrex "SIGA", de 0,3 mm d'espessor i 150 g/m², de 0,8 a 35 m de gruix d'aire equivalent enfront de la difusió de vapor d'aigua, segons UNE-EN 1931, estanquitat a l'aigua classe W1 segons UNE-EN 1928, Euroclasse E de reacció al foc, segons UNE-EN 13501-1, amb resistència als rajos UV de 3 mesos, rang de temperatura de treball de -40 a 80°C. (material) | 1.000 | 3.06 | 3.06 |
| mt15kbv060h | m | Cinta autoadhesiva, Siga Sicrall "KNAUF INSULATION", amb adhesiu acrílic sense dissolvents i pel·lícula de separació de paper siliconat, 8 m de gruix d'aire equivalent enfront de la difusió de vapor d'aigua, segons UNE-EN 1931, amb resistència als raigs UV, rang de temperatura de treball de -30 a 80°C. (material) | 1.000 | 0.69 | 0.69 |
| mt15kbv065a | m | Cinta autoadhesiva, Fentrim 20 "SIGA", 0,02 m de gruix d'aire equivalent enfront de la difusió de vapor d'aigua, segons UNE-EN 1931, Euroclasse E de reacció al foc, segons UNE-EN 13501-1. (material) | 0.700 | 2.62 | 1.83 |
| mt15kbv065b | m | Cinta autoadhesiva, Fentrim IS 20 "SIGA", 0,02 m de gruix d'aire equivalent enfront de la difusió de vapor d'aigua, segons UNE-EN 1931, Euroclasse E de reacció al foc, segons UNE-EN 13501-1. (material) | 2.000 | 1.46 | 2.92 |
| mt12pck020b | m | Banda acústica de dilatació, autoadhesiva, d'escuma de poliuretà de cel·les tancades "KNAUF", de 3,2 mm d'espessor i 50 mm d'amplada, resistència tèrmica 0,10 m²K/W, conductivitat tèrmica 0,032 W/(mK). (material) | 1.200 | 0.25 | 0.30 |
| mt12pfk020b | m | Canal 48/30 "KNAUF" d'acer galvanitzat, segons UNE-EN 14195. (material) | 0.700 | 1.35 | 0.95 |
| mt12pfk010b | m | Muntant 48/35 "KNAUF" d'acer galvanitzat, segons UNE-EN 14195. (material) | 2.000 | 1.63 | 3.26 |
| mt16lki020baa | m² | Panell de llana de vidre, no revestit, subministrat en rotllos, Ultracoustic Plus R "KNAUF INSULATION", de 50 mm d'espessor, segons UNE-EN 13162, amb certificat de qualitat de l'aire interior Eurofins Gold, resistència tèrmica 1,4 m²K/W, conductivitat tèrmica 0,035 W/(mK), Euroclasse A1 de reacció al foc segons UNE-EN 13501-1, amb codi de designació MW-EN 13162-T4-WS-WL(P)-AFr5, d'aplicació com aïllant tèrmic i acústic en envans i extradossats de guix laminat, tancaments verticals i particions de fàbrica. Les resines emprades en la fabricació no contenen formaldehid ni fenols (E-Technology). (material) | 1.000 | 3.18 | 3.18 |
| mt12ptk010cc | U | Cargol autoperforant TN "KNAUF" 3,5x25. (material) | 7.000 | 0.01 | 0.07 |
| mt12ptk010cf | U | Cargol autoperforant TN "KNAUF" 3,5x45. (material) | 15.000 | 0.01 | 0.15 |
| mt12pck010a | m | Cinta microperforada de paper "KNAUF" de 50 mm d'amplada, segons UNE-EN 13963. (material) | 1.600 | 0.04 | 0.06 |
| mt12pik010e | kg | Pasta de segellament Jointfiller 24H "KNAUF", Euroclasse A2-s1, d0 de reacció al foc, segons UNE-EN 13501-1, rang de temperatura de treball de 5 a 30°C, per a aplicació manual amb cinta de segellament, segons UNE-EN 13963. (material) | 0.500 | 0.93 | 0.47 |
| mt12pik015d | kg | Pasta de material d'unió Perlfix "KNAUF", d'enduriment ràpid (30 minuts), Euroclasse A1 de reacció al foc, segons UNE-EN 13501-1, rang de temperatura de treball de 5 a 30°C, per a aplicació manual, segons UNE-EN 13963. (material) | 0.100 | 0.45 | 0.05 |
| mt12pak150x | U | Esquadra de sustentació "KNAUF", d'acer galvanitzat, de 107x65x80x2 mm. (material) | 0.460 | 1.57 | 0.72 |
| mt12pak150E | U | Esquadra de retenció "KNAUF", d'acer galvanitzat, de 57x65x80x2 mm. (material) | 1.390 | 0.98 | 1.36 |
| mt12pak020a | m | Canal 50/40/0,7 mm GRC 0,7 "KNAUF" d'acer Z4 (Z450) galvanitzat especial, per a sistema Aquapanel Outdoor. Segons UNE-EN 14195. (material) | 0.350 | 2.79 | 0.98 |
| mt12pak030ga | m | Muntant 50/50/0,7 mm GRC 0,7 "KNAUF" d'acer Z4 (Z450) galvanitzat especial, per a sistema Aquapanel Outdoor. Segons UNE-EN 14195. (material) | 2.000 | 3.32 | 6.64 |
| mt15mkv010 | m² | Làmina altament transpirable impermeable a l'aigua de pluja, de polietilè teixit no filat, Tyvek StuccoWrap "KNAUF", de 0,22 mm d'espessor i 82 g/m², de 0,03 m de gruix d'aire equivalent enfront de la difusió de vapor d'aigua, segons UNE-EN 1931, estanquitat a l'aigua classe W1 segons UNE-EN 1928, (Euroclasse E de reacció al foc, segons UNE-EN 13501-1), per col·locar en sistemes de tancaments i revestiments de façanes Aquapanel, subministrada en rotllos de 1,50x75 m, segons UNE-EN 13859-2. (material) | 1.100 | 4.37 | 4.81 |
| mt12pak041d | U | Cargol autoforadant d'acer inoxidable AISI 304, JT4-6 5,5x22 "KNAUF", amb cabota hexagonal; per a fixació d'els perfils de muntatge sobre les esquadres de sustentació. (material) | 2.780 | 0.50 | 1.39 |
| mt12pak041a | U | Cargol autoforadant d'acer inoxidable AISI 304, JT4-4 4,8x19 "KNAUF", amb cabota hexagonal; per a fixació d'els perfils de muntatge sobre les esquadres de retenció. (material) | 0.920 | 0.36 | 0.33 |
| mt12pak100g | m² | Malla de fibra de vidre Aquapanel Outdoor "KNAUF", color blanc. (material) | 1.100 | 1.61 | 1.77 |
| mt12pak090g | kg | Morter Aquapanel Outdoor "KNAUF", color blanc. (material) | 6.300 | 1.31 | 8.25 |
| mt12pak085d | l | Emprimació incolora al siloxà GRC "KNAUF". (material) | 0.200 | 3.37 | 0.67 |
| mt12pak120 | kg | Emprimació a base de copolímers acrílics modificats Fondo Pétreo GRC "KNAUF", color a escollir, per a morter d'acabat petri. (material) | 0.140 | 3.19 | 0.45 |
| mt12pak130 | kg | Morter GRC "KNAUF", a base de copolímers acrílics modificats amb siloxà, acabat petri, color a escollir. (material) | 2.500 | 3.54 | 8.85 |
| mt28fvk030 | m | Perfil de PVC amb malla de fibra de vidre antiàlcalis, "KNAUF", per a acabat de llindes, subministrat en barres de 2,5 m de longitud. (material) | 0.170 | 0.83 | 0.14 |
| mt15pdw100a | m | Cinta adhesiva de doble cara, amb adhesiu acrílic, de 50 mm d'amplada, amb resistència als raigs UV, rang de temperatura de treball de -20 a 100°C, subministrada en rotllos de 50 m de longitud. (material) | 1.500 | 1.09 | 1.64 |
| mo054 | h | Oficial 1ª muntador d'aïllaments. (mà d'obra) | 1.128 | 29.34 | 33.10 |
| mo101 | h | Ajudant muntador d'aïllaments. (mà d'obra) | 0.900 | 25.28 | 22.75 |
| mo053 | h | Oficial 1ª muntador de prefabricats interiors. (mà d'obra) | 1.848 | 29.34 | 54.22 |
| mo100 | h | Ajudant muntador de prefabricats interiors. (mà d'obra) | 1.988 | 25.28 | 50.26 |
| mo052 | h | Oficial 1ª muntador de sistemes de façanes prefabricades. (mà d'obra) | 0.769 | 29.34 | 22.56 |
| mo099 | h | Ajudant muntador de sistemes de façanes prefabricades. (mà d'obra) | 0.769 | 25.28 | 19.44 |
| % | % | Costos directes complementaris | 2 % | 368.37 | 7.37 |
|  |  | Costos directes |  |  | 375.74 |
