# Extradossat autoportant de plaques de guix laminat, d'alta resistència a la humitat. Sistema "KNAUF"

- Propietat de l'arxiu: CYPE INGENIEROS, S.A.
- Format: FIEBDC-3/2002
- Divisa: EUR
- Costos indirectes: 3.00 %
- IVA: 21.00 %

## R Revestiments i extradossats

### RR Extradossats

#### RRY De plaques de guix laminat

**RRY022** m² Extradossat autoportant de plaques de guix laminat, d'alta resistència a la humitat. Sistema "KNAUF".
Extradossat autoportant lliure, sistema W626.es Drystar "KNAUF", de 75 mm de gruix total, amb nivell de qualitat de l'acabat Q2, format per placa de guix laminat tipus Drystar (GM-FH1IR) de 12,5 mm d'espessor, formant sandvitx amb una placa tipus Drystar (GM-FH1IR) de 12,5 mm d'espessor, cargolades directament a una estructura autoportant d'acer galvanitzat formada per canals horitzontals, sòlidament fixats al terra i al sostre i muntants verticals de 50 mm i 0,7 mm d'espessor amb una modulació de 400 mm i amb disposició normal "N", muntats sobre canals al costat del parament vertical. Inclús banda desolidaritzadora; fixacions per a l'ancoratge de canals i muntants metàl·lics; cargols per a la fixació de les plaques; cinta de paper amb reforç metàl·lic "KNAUF" i pasta de segellament Drystar Filler "KNAUF", cinta de segellament Drystar Tape "KNAUF".
Criteri de valoració econòmica: El preu inclou la resolució de trobades i punts singulars, però no inclou l'aïllament a col·locar entre les plaques i el parament.
Inclou: Replanteig i traçat en el forjat inferior i en el superior dels perfils. Col·locació de banda d'estanquitat i canals inferiors, sobre paviment acabat o base de seient. Col·locació de banda d'estanquitat i canals superiors, sota forjats. Col·locació i fixació dels muntants sobre els elements horitzontals. Tall de les plaques. Fixació de les plaques. Replanteig de les caixes per a allotjament de mecanismes elèctrics i de pas d'instal·lacions, i posterior perforació de les plaques. Tractament de junts.
Criteri d'amidament de projecte: Superfície mesurada segons documentació gràfica de Projecte, sense duplicar cantonades ni encontres, seguint els criteris d'amidament exposats en la norma UNE 92305.
Criteri de mesura d'obra: Es mesurarà la superfície realment executada segons especificacions de Projecte, sense duplicar cantonades ni encontres, seguint els criteris d'amidament exposats en la norma UNE 92305.

| Codi | Ut | Descripció | Rendiment | Preu | Import |
|---|---|---|---|---|---|
| mt12drk020a | m | Canal 50/40/0,7 mm "KNAUF" d'acer Z4 (Z450) galvanitzat especial, per a sistema Drystar. Segons UNE-EN 14195. (material) | 0.800 | 2.79 | 2.23 |
| mt12drk030d | m | Muntant 50/50/0,7 mm "KNAUF" d'acer Z4 (Z450) galvanitzat especial, per a sistema Drystar. Segons UNE-EN 14195. (material) | 2.750 | 3.32 | 9.13 |
| mt12pck020b | m | Banda acústica de dilatació, autoadhesiva, d'escuma de poliuretà de cel·les tancades "KNAUF", de 3,2 mm d'espessor i 50 mm d'amplada, resistència tèrmica 0,10 m²K/W, conductivitat tèrmica 0,032 W/(mK). (material) | 1.200 | 0.25 | 0.30 |
| mt12drk010a | m² | Placa de guix laminat reforçada amb teixit de fibra UNE-EN 15283-1 GM-FH1IR / 1200 / 2600 / 12,5 / amb les vores longitudinals quadrades, especial Drystar "KNAUF" amb ànima de guix i cares revestides amb una làmina de fibra de vidre; Euroclasse A2-s1, d0 de reacció al foc, segons UNE-EN 13501-1. (material) | 2.100 | 15.27 | 32.07 |
| mt12drk014e | U | Cargol autoperforant Drystar XTN "KNAUF" 3,9x23; amb revestiment anticorrosiu. (material) | 8.000 | 0.02 | 0.16 |
| mt12drk014f | U | Cargol autoperforant Drystar XTN "KNAUF" 3,9x38; amb revestiment anticorrosiu. (material) | 19.000 | 0.03 | 0.57 |
| mt12drk012a | kg | Pasta de segellament Drystar Filler "KNAUF", amb additiu hidròfug, Euroclasse A2-s1, d0 de reacció al foc, segons UNE-EN 13501-1, rang de temperatura de treball de 10 a 35°C, per a aplicació manual o mecànica amb cinta de segellament, segons UNE-EN 13963. (material) | 0.808 | 1.18 | 0.95 |
| mt12drk013 | m | Cinta de segellament Drystar Tape "KNAUF". (material) | 1.600 | 0.06 | 0.10 |
| mt12pck010d | m | Cinta de paper amb reforç metàl·lic "KNAUF" de 52 mm d'amplada, segons UNE-EN 14353. (material) | 0.150 | 0.40 | 0.06 |
| op00fre010 |  | Fresadora. | 1.000 | 0.00 | 0.00 |
| op00sie010 |  | Serra de calar. | 1.000 | 0.00 | 0.00 |
| op00tal010 |  | Trepant. | 1.000 | 0.00 | 0.00 |
| op00ato010 |  | Tornavís. | 1.000 | 0.00 | 0.00 |
| mo053 | h | Oficial 1ª muntador de prefabricats interiors. (mà d'obra) | 0.369 | 30.63 | 11.30 |
| mo100 | h | Ajudant muntador de prefabricats interiors. (mà d'obra) | 0.369 | 26.39 | 9.74 |
| % | % | Costos directes complementaris | 2 % | 66.61 | 1.33 |
|  |  | Costos directes |  |  | 67.94 |
