# Trapa per a envà de plaques de guix laminat. Sistema "KNAUF"

- Propietat de l'arxiu: CYPE Ingenieros S.A.
- Format: FIEBDC-3/2016
- Programa: Generador de preus de la construcció. CYPE Ingenieros, S.A.
- Data: 04/07/2024
- Divisa: EUR
- Costos indirectes: 3 %
- IVA: 21 %

## F Façanes i particions

### FB Envà d'entramat autoportant

#### FBY De plaques de guix laminat

**FBY021** U Trapa per a envà de plaques de guix laminat. Sistema "KNAUF".
Trapa de registre gamma Metálica, Metálica con llave, sistema E101 "KNAUF", de 600x600 mm, formada per marc d'alumini i porta d'alumini, per a envà de plaques de guix laminat. Inclús accessoris de muntatge.
Inclou: Marcat i tall de la placa de guix laminat. Col·locació de la trapa.
Criteri d'amidament de projecte: Nombre d'unitats previstes, segons documentació gràfica de Projecte.
Criteri de mesura d'obra: Es mesurarà el nombre d'unitats realment col·locades segons especificacions de Projecte.

| Codi | Ut | Descripció | Rendiment | Preu | Import |
|---|---|---|---|---|---|
| mt12ppk060cabaae | U | Trapa de registre gamma Metálica, Metálica con llave, sistema E101 "KNAUF", de 600x600 mm, formada per marc d'alumini i porta d'alumini. (material) | 1 | 29.72 | 29.720 |
| mo053 | h | Oficial 1ª muntador de prefabricats interiors. (mà d'obra) | 0.145 | 29.34 | 4.254 |
| mo100 | h | Ajudant muntador de prefabricats interiors. (mà d'obra) | 0.145 | 25.28 | 3.666 |
| % | % | Costos directes complementaris | 2 % | 37.640 | 0.753 |
|  |  | Costos directes |  |  | 38.393 |

Residus:
- col·locació: mt12ppk060cabaae; factor de residu 0.024

## Recursos

**mt12ppk060cabaae** U Trapa de registre gamma Metálica
Dades tècniques: Cost energètic 865.029 MJ; Emissió de CO2 63.651 kg; Codi LER 17 04 02; Massa de l'element 7.72 kg; Volum 0.005147 m3
Residus:
- embalatge: re170203 Plàstic. (component de residu); rendiment 0.008 kg; Codi LER 17 02 03; Massa de l'element 1 kg; Volum 0.001667 m3
