# Envà de plaques de guix laminat, d'alta resistència a la humitat. Sistema "KNAUF"

- Propietat de l'arxiu: CYPE Ingenieros S.A.
- Format: FIEBDC-3/2016
- Programa: Generador de preus de la construcció. CYPE Ingenieros, S.A.
- Data: 04/07/2024
- Divisa: EUR
- Costos indirectes: 3 %
- IVA: 21 %

## F Façanes i particions

### FB Envà d'entramat autoportant

#### FBY De plaques de guix laminat

**FBY022** m² Envà de plaques de guix laminat, d'alta resistència a la humitat. Sistema "KNAUF".
Envà múltiple sistema W112.es Drystar "KNAUF" (12,5+12,5+75+12,5+12,5)/400 (75) (4 Drystar (GM-FH1IR)), d'alta resistència a la humitat, de 125 mm de gruix total, amb nivell de qualitat de l'acabat Q2, format per una estructura simple de perfils de xapa d'acer galvanitzat de 75 mm d'amplada, a base de muntants (elements verticals) separats 400 mm entre si, amb disposició normal "N" i canals (elements horitzontals), a la què es cargolen quatre plaques en total (dues plaques tipus Drystar (GM-FH1IR) en cada cara, de 12,5 mm d'espessor cada placa). Inclús banda acústica de dilatació autoadhesiva "KNAUF"; fixacions per a l'ancoratge de canals i muntants metàl·lics; cargols per a la fixació de les plaques; cinta de paper amb reforç metàl·lic "KNAUF" i pasta de segellament Drystar Filler "KNAUF", cinta de segellament Drystar Tape "KNAUF".
Criteri de valoració econòmica: El preu inclou la resolució de trobades i punts singulars.
Inclou: Replanteig i traçat en el forjat inferior i en el superior dels envans a realitzar. Col·locació de banda d'estanquitat i canals inferiors, sobre paviment acabat o base de seient. Col·locació de banda d'estanquitat i canals superiors, sota forjats. Col·locació i fixació dels muntants sobre els elements horitzontals. Tall de les plaques. Fixació de les plaques per al tancament d'una de les cares de l'envà. Fixació de les plaques per al tancament de la segona cara de l'envà. Replanteig de les caixes per a allotjament de mecanismes elèctrics i de pas d'instal·lacions, i posterior perforació de les plaques. Tractament de junts.
Criteri d'amidament de projecte: Superfície mesurada segons documentació gràfica de Projecte, sense duplicar cantonades ni encontres, seguint els criteris d'amidament exposats en la norma UNE 92305.
Criteri de mesura d'obra: Es mesurarà la superfície realment executada segons especificacions de Projecte, sense duplicar cantonades ni encontres, seguint els criteris d'amidament exposats en la norma UNE 92305.

| Codi | Ut | Descripció | Rendiment | Preu | Import |
|---|---|---|---|---|---|
| mt12pck020c | m | Banda acústica de dilatació, autoadhesiva, d'escuma de poliuretà de cel·les tancades "KNAUF", de 3,2 mm d'espessor i 70 mm d'amplada, resistència tèrmica 0,10 m²K/W, conductivitat tèrmica 0,032 W/(mK). (material) | 1.2 | 0.34 | 0.408 |
| mt12drk020b | m | Canal 75/40/0,7 mm "KNAUF" d'acer Z4 (Z450) galvanitzat especial, per a sistema Drystar. Segons UNE-EN 14195. (material) | 0.7 | 3.32 | 2.324 |
| mt12drk030i | m | Muntant 75/50/2 mm "KNAUF" d'acer Z2 (Z275) galvanitzat normal, per a sistema Drystar. Segons UNE-EN 14195. (material) | 2.75 | 11.73 | 32.258 |
| mt12drk010a | m² | Placa de guix laminat reforçada amb teixit de fibra UNE-EN 15283-1 GM-FH1IR / 1200 / 2600 / 12,5 / amb les vores longitudinals quadrades, especial Drystar "KNAUF" amb ànima de guix i cares revestides amb una làmina de fibra de vidre; Euroclasse A2-s1, d0 de reacció al foc, segons UNE-EN 13501-1. (material) | 4.2 | 15.27 | 64.134 |
| mt12drk014e | U | Cargol autoperforant Drystar XTN "KNAUF" 3,9x23; amb revestiment anticorrosiu. (material) | 17 | 0.02 | 0.340 |
| mt12drk014f | U | Cargol autoperforant Drystar XTN "KNAUF" 3,9x38; amb revestiment anticorrosiu. (material) | 38 | 0.03 | 1.140 |
| mt12psg220 | U | Fixació composta per tac i cargol 5x27. (material) | 1.6 | 0.06 | 0.096 |
| mt12drk012a | kg | Pasta de segellament Drystar Filler "KNAUF", amb additiu hidròfug, Euroclasse A2-s1, d0 de reacció al foc, segons UNE-EN 13501-1, rang de temperatura de treball de 10 a 35°C, per a aplicació manual o mecànica amb cinta de segellament, segons UNE-EN 13963. (material) | 1.616 | 1.18 | 1.907 |
| mt12drk013 | m | Cinta de segellament Drystar Tape "KNAUF". (material) | 3.2 | 0.06 | 0.192 |
| mt12pck010d | m | Cinta de paper amb reforç metàl·lic "KNAUF" de 52 mm d'amplada, segons UNE-EN 14353. (material) | 0.3 | 0.42 | 0.126 |
| mo053 | h | Oficial 1ª muntador de prefabricats interiors. (mà d'obra) | 0.503 | 29.34 | 14.758 |
| mo100 | h | Ajudant muntador de prefabricats interiors. (mà d'obra) | 0.503 | 25.28 | 12.716 |
| % | % | Costos directes complementaris | 2 % | 130.399 | 2.608 |
|  |  | Costos directes |  |  | 133.007 |

Residus:
- col·locació: mt12pck020c; factor de residu 0.06
- col·locació: mt12drk020b Canal 75/40/0,7 mm "KNAUF" d'acer Z4 (Z450) galvanitzat especial, per a sistema Drystar. Segons UNE-EN 14195; factor de residu 0.0107795
- col·locació: mt12drk030i Muntant 75/50/2 mm "KNAUF" d'acer Z2 (Z275) galvanitzat normal, per a sistema Drystar. Segons UNE-EN 14195; factor de residu 0.0053
- col·locació: mt12drk010a; factor de residu 0.0167754
- col·locació: mt12drk014e Cargol autoperforant Drystar XTN "KNAUF" 3,9x23; amb revestiment anticorrosiu; factor de residu 0.005
- col·locació: mt12drk014f Cargol autoperforant Drystar XTN "KNAUF" 3,9x38; amb revestiment anticorrosiu; factor de residu 0.005
- col·locació: mt12drk012a; factor de residu 0.03
- col·locació: mt12drk013 Cinta de segellament Drystar Tape "KNAUF"; factor de residu 0.044
- col·locació: mt12pck010d Cinta de paper amb reforç metàl·lic "KNAUF" de 52 mm d'amplada, segons UNE-EN 14353; factor de residu 0.044

## Recursos

**mt12pck020c** m Banda acústica de dilatació
Dades tècniques: Cost energètic 2.361 MJ; Emissió de CO2 0.115 kg; Codi LER 17 06 04; Massa de l'element 0.0157 kg; Volum 0.000026 m3
Residus:
- embalatge: re170203 Plàstic. (component de residu); rendiment 0.001 kg; Codi LER 17 02 03; Massa de l'element 1 kg; Volum 0.001667 m3

**mt12drk020b** m Canal 75/40/0,7 mm "KNAUF" d'acer Z4 (Z450) galvanitzat especial, per a sistema Drystar. Segons UNE-EN 14195
Dades tècniques: Cost energètic 97.440 MJ; Emissió de CO2 2.989 kg; Codi LER 17 04 05; Massa de l'element 0.73 kg; Volum 0.000348 m3
Residus:
- embalatge: re170203 Plàstic; rendiment 0.007 kg

**mt12drk030i** m Muntant 75/50/2 mm "KNAUF" d'acer Z2 (Z275) galvanitzat normal, per a sistema Drystar. Segons UNE-EN 14195
Dades tècniques: Cost energètic 348.135 MJ; Emissió de CO2 10.649 kg; Codi LER 17 04 05; Massa de l'element 2.62 kg; Volum 0.001248 m3
Residus:
- embalatge: re170203 Plàstic; rendiment 0.008 kg

**mt12drk010a** m² Placa de guix laminat reforçada amb teixit de fibra UNE-EN 15283-1 GM-FH1IR / 1200 / 2600 / 12,5 / amb les vores
Dades tècniques: Cost energètic 284.092 MJ; Emissió de CO2 4.236 kg; Codi LER 17 08 02; Massa de l'element 10.8 kg; Volum 0.0108 m3
Residus:
- embalatge: re170203 Plàstic; rendiment 0.005 kg

**mt12drk014e** U Cargol autoperforant Drystar XTN "KNAUF" 3,9x23; amb revestiment anticorrosiu
Dades tècniques: Cost energètic 0.014 MJ; Emissió de CO2 0.002 kg; Codi LER 17 04 05; Massa de l'element 0.0014 kg
Residus:
- embalatge: re150101 Envasos de paper i cartró. (component de residu); rendiment 0.001 kg; Codi LER 15 01 01; Massa de l'element 1 kg; Volum 0.001333 m3

**mt12drk014f** U Cargol autoperforant Drystar XTN "KNAUF" 3,9x38; amb revestiment anticorrosiu
Dades tècniques: Cost energètic 0.020 MJ; Emissió de CO2 0.002 kg; Codi LER 17 04 05; Massa de l'element 0.002 kg
Residus:
- embalatge: re150101 Envasos de paper i cartró; rendiment 0.001 kg

**mt12drk012a** kg Pasta de segellament Drystar Filler "KNAUF"
Dades tècniques: Cost energètic 12.798 MJ; Emissió de CO2 0.436 kg; Codi LER 17 08 02; Massa de l'element 1 kg; Volum 0.001 m3
Residus:
- embalatge: re170203 Plàstic; rendiment 0.02 kg

**mt12drk013** m Cinta de segellament Drystar Tape "KNAUF"
Dades tècniques: Cost energètic 20.508 MJ; Emissió de CO2 0.460 kg; Codi LER 17 02 03; Massa de l'element 0.11 kg; Volum 0.000183 m3
Residus:
- embalatge: re170201 Fusta. (component de residu); rendiment 0.04 kg; Codi LER 17 02 01; Massa de l'element 1 kg; Volum 0.000909 m3

**mt12pck010d** m Cinta de paper amb reforç metàl·lic "KNAUF" de 52 mm d'amplada, segons UNE-EN 14353
Dades tècniques: Cost energètic 4.511 MJ; Emissió de CO2 0.348 kg; Codi LER 20 01 01; Massa de l'element 0.06 kg; Volum 0.00008 m3
