# Façana lleugera de plaques. Sistema Passivhaus "KNAUF"

- Propietat de l'arxiu: CYPE Ingenieros S.A.
- Format: FIEBDC-3/2016
- Programa: Generador de preus de la construcció. CYPE Ingenieros, S.A.
- Data: 13/06/2024
- Divisa: EUR
- Costos indirectes: 3 %
- IVA: 21 %

## F Façanes i particions

### FL Façanes lleugeres

#### FLY Sistemes de façana lleugera

**FLY015** m² Façana lleugera de plaques. Sistema Passivhaus "KNAUF".
Façana lleugera de plaques. Sistema Passivhaus "KNAUF", format per: ESTRUCTURA EXTERIOR: estructura metàl·lica d'acer Z4 (Z450) galvanitzat especial de canals horitzontals de 100/40/0,7 mm GRC 0,70 i muntants verticals de 100/50/1 mm GRC 1 amb una modulació de 600 mm i disposició normal "N"; PLACA EXTERIOR: una placa de ciment (una placa tipus Aquapanel Outdoor, de 12,5 mm d'espessor); AÏLLAMENT INTERMEDI: panell de llana de vidre, no revestit, subministrat en rotllos, Ultracoustic Plus R "KNAUF INSULATION", de 100 mm d'espessor, entre muntants; LÀMINA INTERIOR PER AL CONTROL DEL VAPOR: làmina de difusió variable, de polietilè i poliamida reforçada amb fibres de polietilè tereftalat (PET), Siga Majrex "SIGA", de 0,3 mm d'espessor i 150 g/m²; PLACA INTERMÈDIA: una placa de guix laminat (una placa tipus Standard (A), de 12,5 mm d'espessor); ESTRUCTURA INTERIOR: estructura metàl·lica d'acer galvanitzat de canals horitzontals de 48/30 i muntants verticals de 48/35 amb una modulació de 600 mm i disposició normal "N"; AÏLLAMENT INTERIOR: panell de llana de vidre, no revestit, subministrat en rotllos, Ultracoustic Plus R "KNAUF INSULATION", de 50 mm d'espessor, entre muntants; PLAQUES INTERIORS: dues plaques de guix laminat (dues plaques tipus Standard (A), de 12,5 mm d'espessor cada placa); AÏLLAMENT EXTERIOR: panell de llana de vidre, no revestit, subministrat en rotllos, Naturoll 032 "KNAUF INSULATION", de 160 mm d'espessor, fixat mecànicament; LÀMINA EXTERIOR PER AL CONTROL DEL VAPOR: làmina altament transpirable, impermeable a l'aigua de pluja, de polièster, Homeseal LDS 0,02 UV "KNAUF INSULATION", de 0,2 mm d'espessor i 270 g/m²; REVESTIMENT EXTERIOR DE FAÇANA VENTILADA: de plaques de ciment Pòrtland Aquapanel Outdoor "KNAUF" de 12,5x1200x2400 mm, revestides amb una capa de fibra de vidre embeguda en ambdues cares, col·locació amb cargols, mitjançant el sistema Aquapanel WL122C.es "KNAUF" amb DAU núm. 12/074 C, sobre subestructura de suport d'acer galvanitzat de canals horitzontals de 50/40/0,7 mm GRC 0,70 i muntants verticals de 50/50/0,70 mm GRC 0,70 amb una modulació de 600 mm; impermeabilització amb làmina altament transpirable, impermeable a l'aigua de pluja, Tyvek StuccoWrap, capa base de morter Aquapanel Outdoor, sobre emprimació GRC, armat amb malla de fibra de vidre Aquapanel Outdoor i capa d'acabat de morter GRC acabat petri, sobre emprimació Fondo Pétreo GRC. Inclús bandes acústiques; pasta de material d'unió Perlfix "KNAUF"; pasta Jointfiller 24H "KNAUF" i cinta "KNAUF"; cinta autoadhesiva Siga Sicrall "KNAUF INSULATION" per a segellat de junts; cinta autoadhesiva, Fentrim 20 "SIGA" i cinta autoadhesiva Fentrim IS 20 "SIGA", per al segellat de trobades perimetrals; esquadres de sustentació i de retenció per a la fixació de la subestructura de suport, cargols per a la fixació de les plaques, fixacions per a l'ancoratge dels perfils, morter Aquapanel Outdoor "KNAUF" i cinta Aquapanel "KNAUF", per al tractament de junts, perfil de PVC amb malla de fibra de vidre antiàlcalis, "KNAUF", per a acabat de llindes, i cinta adhesiva de doble cara per a la fixació de la làmina altament transpirable.
Criteri de valoració econòmica: El preu inclou la resolució de buits de façana.
Inclou: Replanteig de l'estructura metàl·lica en terra i sostre. Anivellació i neteja de la base. Col·locació de la banda acústica. Fixació de l'estructura metàl·lica exterior. Pas d'instal·lacions. Tall de les plaques. Col·locació i cargolat a l'estructura de les plaques exteriors. Tractament de junts entre plaques exteriors. Tall i preparació de l'aïllament. Col·locació de l'aïllament intermedi. Fixació a l'estructura de les plaques intermèdies. Col·locació i fixació de la làmina interior per al control del vapor. Segellat de la làmina interior per al control del vapor. Resolució de trobades. Fixació de l'estructura metàl·lica interior. Col·locació de l'aïllament interior. Col·locació i cargolat a l'estructura de les plaques interiors. Tractament de junts entre plaques interiors. Fixació de l'aïllament exterior. Fixació de les esquadres al suport base. Col·locació de la làmina exterior per al control del vapor. Segellat de la làmina exterior per al control del vapor. Fixació de la subestructura suport al full principal i al forjat. Col·locació i cargolat de les plaques a la subestructura suport. Tractament de junts. Realització de tots els treballs necessaris per a la resolució dels buits. Col·locació del perfil d'acabat per a l'escopidor. Col·locació del perfil per a acabat de llindes. Aplicació de la capa d'emprimació. Estès de la capa de morter base i col·locació de la malla de reforç. Aplicació de la capa d'emprimació. Col·locació del perfil de protecció per a la capa d'acabat. Aplicació de la capa de morter.
Criteri d'amidament de projecte: Superfície mesurada segons documentació gràfica de Projecte, sense duplicar cantonades ni encontres, deduint els buits de superfície major de 2 m².
Criteri de mesura d'obra: Es mesurarà la superfície realment executada segons especificacions de Projecte, sense duplicar cantonades ni encontres, deduint els buits de superfície major de 2 m², afegint a canvi la superfície de la part interior del buit, corresponent al desenvolupament de brancals i llindes.

| Codi | Ut | Descripció | Rendiment | Preu | Import |
|---|---|---|---|---|---|
| mt15kbv050d | m² | Làmina altament transpirable, impermeable a l'aigua de pluja, de polièster, Homeseal LDS 0,02 UV "KNAUF INSULATION", de 0,2 mm d'espessor i 270 g/m², 0,02 m de gruix d'aire equivalent enfront de la difusió de vapor d'aigua, segons UNE-EN 1931, estanquitat a l'aigua classe W1 segons UNE-EN 1928, Euroclasse B-s1, d0 de reacció al foc, segons UNE-EN 13501-1, amb resistència als raigs UV, rang de temperatura de treball de -30 a 80°C. (material) | 1.1 | 6.51 | 7.161 |
| mt16lki050a | m² | Panell de llana de vidre, no revestit, subministrat en rotllos, Naturoll 032 "KNAUF INSULATION", de 160 mm d'espessor, segons UNE-EN 13162, amb certificat de qualitat de l'aire interior Eurofins Gold, resistència tèrmica 5 m²K/W, conductivitat tèrmica 0,032 W/(mK), Euroclasse A1 de reacció al foc segons UNE-EN 13501-1, amb codi de designació MW-EN 13162-T4-WS-WL(P)-AFr5, d'aplicació com aïllant tèrmic i acústic en envans i extradossats de guix laminat, tancaments verticals i particions de fàbrica. Les resines emprades en la fabricació no contenen formaldehid ni fenols (E-Technology). (material) | 1 | 20.71 | 20.710 |
| mt16aaa020ab | U | Fixació mecànica per plafons aïllants de llana mineral, col·locats directament sobre la superfície suport. (material) | 4 | 0.2 | 0.800 |
| mt12pak060g | kg | Morter de junts Aquapanel Outdoor "KNAUF", color gris. (material) | 1.2 | 1.98 | 2.376 |
| mt12pak050d | m | Cinta de junts Aquapanel "KNAUF". (material) | 4.2 | 0.37 | 1.554 |
| mt12pak040v | U | Cargol autoperforant Aquapanel Maxi TB "KNAUF" 4,2x25. (material) | 40 | 0.01 | 0.400 |
| mt12pak010n | m² | Placa de ciment Pòrtland Aquapanel Outdoor "KNAUF" de 12,5x1200x2400 mm, revestida amb una capa de fibra de vidre embeguda en ambdues cares. (material) | 2.1 | 19.97 | 41.937 |
| mt12pck020d | m | Banda acústica de dilatació, autoadhesiva, d'escuma de poliuretà de cel·les tancades "KNAUF", de 3,2 mm d'espessor i 95 mm d'amplada, resistència tèrmica 0,10 m²K/W, conductivitat tèrmica 0,032 W/(mK). (material) | 2.2 | 0.46 | 1.012 |
| mt12psg220 | U | Fixació composta per tac i cargol 5x27. (material) | 5.51 | 0.06 | 0.331 |
| mt12pak020c | m | Canal 100/40/0,7 mm GRC 0,7 "KNAUF" d'acer Z4 (Z450) galvanitzat especial, per a sistema Aquapanel Outdoor. Segons UNE-EN 14195. (material) | 0.7 | 3.87 | 2.709 |
| mt12pak030ib | m | Muntant 100/50/1 mm GRC 1 "KNAUF" d'acer Z4 (Z450) galvanitzat especial, per a sistema Aquapanel Outdoor. Segons UNE-EN 14195. (material) | 2 | 6.24 | 12.480 |
| mt16lki020bea | m² | Panell de llana de vidre, no revestit, subministrat en rotllos, Ultracoustic Plus R "KNAUF INSULATION", de 100 mm d'espessor, segons UNE-EN 13162, amb certificat de qualitat de l'aire interior Eurofins Gold, resistència tèrmica 2,85 m²K/W, conductivitat tèrmica 0,035 W/(mK), Euroclasse A1 de reacció al foc segons UNE-EN 13501-1, amb codi de designació MW-EN 13162-T4-WS-WL(P)-AFr5, d'aplicació com aïllant tèrmic i acústic en envans i extradossats de guix laminat, tancaments verticals i particions de fàbrica. Les resines emprades en la fabricació no contenen formaldehid ni fenols (E-Technology). (material) | 1 | 6.57 | 6.570 |
| mt12ppk010aa | m² | Placa de guix laminat A / UNE-EN 520 - 1200 / longitud / 12,5 / amb les vores longitudinals afinades, Standard "KNAUF"; Euroclasse A2-s1, d0 de reacció al foc, segons UNE-EN 13501-1. (material) | 3.15 | 4.13 | 13.010 |
| mt15kbv055a | m² | Làmina de difusió variable, de polietilè i poliamida reforçada amb fibres de polietilè tereftalat (PET), Siga Majrex "SIGA", de 0,3 mm d'espessor i 150 g/m², de 0,8 a 35 m de gruix d'aire equivalent enfront de la difusió de vapor d'aigua, segons UNE-EN 1931, estanquitat a l'aigua classe W1 segons UNE-EN 1928, Euroclasse E de reacció al foc, segons UNE-EN 13501-1, amb resistència als rajos UV de 3 mesos, rang de temperatura de treball de -40 a 80°C. (material) | 1 | 3.06 | 3.060 |
| mt15kbv060h | m | Cinta autoadhesiva, Siga Sicrall "KNAUF INSULATION", amb adhesiu acrílic sense dissolvents i pel·lícula de separació de paper siliconat, 8 m de gruix d'aire equivalent enfront de la difusió de vapor d'aigua, segons UNE-EN 1931, amb resistència als raigs UV, rang de temperatura de treball de -30 a 80°C. (material) | 1 | 0.69 | 0.690 |
| mt15kbv065a | m | Cinta autoadhesiva, Fentrim 20 "SIGA", 0,02 m de gruix d'aire equivalent enfront de la difusió de vapor d'aigua, segons UNE-EN 1931, Euroclasse E de reacció al foc, segons UNE-EN 13501-1. (material) | 0.7 | 2.62 | 1.834 |
| mt15kbv065b | m | Cinta autoadhesiva, Fentrim IS 20 "SIGA", 0,02 m de gruix d'aire equivalent enfront de la difusió de vapor d'aigua, segons UNE-EN 1931, Euroclasse E de reacció al foc, segons UNE-EN 13501-1. (material) | 2 | 1.46 | 2.920 |
| mt12pck020b | m | Banda acústica de dilatació, autoadhesiva, d'escuma de poliuretà de cel·les tancades "KNAUF", de 3,2 mm d'espessor i 50 mm d'amplada, resistència tèrmica 0,10 m²K/W, conductivitat tèrmica 0,032 W/(mK). (material) | 1.2 | 0.25 | 0.300 |
| mt12pfk020b | m | Canal 48/30 "KNAUF" d'acer galvanitzat, segons UNE-EN 14195. (material) | 0.7 | 1.35 | 0.945 |
| mt12pfk010b | m | Muntant 48/35 "KNAUF" d'acer galvanitzat, segons UNE-EN 14195. (material) | 2 | 1.63 | 3.260 |
| mt16lki020baa | m² | Panell de llana de vidre, no revestit, subministrat en rotllos, Ultracoustic Plus R "KNAUF INSULATION", de 50 mm d'espessor, segons UNE-EN 13162, amb certificat de qualitat de l'aire interior Eurofins Gold, resistència tèrmica 1,4 m²K/W, conductivitat tèrmica 0,035 W/(mK), Euroclasse A1 de reacció al foc segons UNE-EN 13501-1, amb codi de designació MW-EN 13162-T4-WS-WL(P)-AFr5, d'aplicació com aïllant tèrmic i acústic en envans i extradossats de guix laminat, tancaments verticals i particions de fàbrica. Les resines emprades en la fabricació no contenen formaldehid ni fenols (E-Technology). (material) | 1 | 3.18 | 3.180 |
| mt12ptk010cc | U | Cargol autoperforant TN "KNAUF" 3,5x25. (material) | 7 | 0.01 | 0.070 |
| mt12ptk010cf | U | Cargol autoperforant TN "KNAUF" 3,5x45. (material) | 15 | 0.01 | 0.150 |
| mt12pck010a | m | Cinta microperforada de paper "KNAUF" de 50 mm d'amplada, segons UNE-EN 13963. (material) | 1.6 | 0.04 | 0.064 |
| mt12pik010e | kg | Pasta de segellament Jointfiller 24H "KNAUF", Euroclasse A2-s1, d0 de reacció al foc, segons UNE-EN 13501-1, rang de temperatura de treball de 5 a 30°C, per a aplicació manual amb cinta de segellament, segons UNE-EN 13963. (material) | 0.5 | 0.93 | 0.465 |
| mt12pik015d | kg | Pasta de material d'unió Perlfix "KNAUF", d'enduriment ràpid (30 minuts), Euroclasse A1 de reacció al foc, segons UNE-EN 13501-1, rang de temperatura de treball de 5 a 30°C, per a aplicació manual, segons UNE-EN 13963. (material) | 0.1 | 0.45 | 0.045 |
| mt12pak150x | U | Esquadra de sustentació "KNAUF", d'acer galvanitzat, de 107x65x80x2 mm. (material) | 0.46 | 1.57 | 0.722 |
| mt12pak150E | U | Esquadra de retenció "KNAUF", d'acer galvanitzat, de 57x65x80x2 mm. (material) | 1.39 | 0.98 | 1.362 |
| mt12pak020a | m | Canal 50/40/0,7 mm GRC 0,7 "KNAUF" d'acer Z4 (Z450) galvanitzat especial, per a sistema Aquapanel Outdoor. Segons UNE-EN 14195. (material) | 0.35 | 2.79 | 0.977 |
| mt12pak030ga | m | Muntant 50/50/0,7 mm GRC 0,7 "KNAUF" d'acer Z4 (Z450) galvanitzat especial, per a sistema Aquapanel Outdoor. Segons UNE-EN 14195. (material) | 2 | 3.32 | 6.640 |
| mt15mkv010 | m² | Làmina altament transpirable impermeable a l'aigua de pluja, de polietilè teixit no filat, Tyvek StuccoWrap "KNAUF", de 0,22 mm d'espessor i 82 g/m², de 0,03 m de gruix d'aire equivalent enfront de la difusió de vapor d'aigua, segons UNE-EN 1931, estanquitat a l'aigua classe W1 segons UNE-EN 1928, (Euroclasse E de reacció al foc, segons UNE-EN 13501-1), per col·locar en sistemes de tancaments i revestiments de façanes Aquapanel, subministrada en rotllos de 1,50x75 m, segons UNE-EN 13859-2. (material) | 1.1 | 4.37 | 4.807 |
| mt12pak041d | U | Cargol autoforadant d'acer inoxidable AISI 304, JT4-6 5,5x22 "KNAUF", amb cabota hexagonal; per a fixació d'els perfils de muntatge sobre les esquadres de sustentació. (material) | 2.78 | 0.5 | 1.390 |
| mt12pak041a | U | Cargol autoforadant d'acer inoxidable AISI 304, JT4-4 4,8x19 "KNAUF", amb cabota hexagonal; per a fixació d'els perfils de muntatge sobre les esquadres de retenció. (material) | 0.92 | 0.36 | 0.331 |
| mt12pak100g | m² | Malla de fibra de vidre Aquapanel Outdoor "KNAUF", color blanc. (material) | 1.1 | 1.61 | 1.771 |
| mt12pak090g | kg | Morter Aquapanel Outdoor "KNAUF", color blanc. (material) | 6.3 | 1.31 | 8.253 |
| mt12pak085d | l | Emprimació incolora al siloxà GRC "KNAUF". (material) | 0.2 | 3.37 | 0.674 |
| mt12pak120 | kg | Emprimació a base de copolímers acrílics modificats Fondo Pétreo GRC "KNAUF", color a escollir, per a morter d'acabat petri. (material) | 0.14 | 3.19 | 0.447 |
| mt12pak130 | kg | Morter GRC "KNAUF", a base de copolímers acrílics modificats amb siloxà, acabat petri, color a escollir. (material) | 2.5 | 3.54 | 8.850 |
| mt28fvk030 | m | Perfil de PVC amb malla de fibra de vidre antiàlcalis, "KNAUF", per a acabat de llindes, subministrat en barres de 2,5 m de longitud. (material) | 0.17 | 0.83 | 0.141 |
| mt15pdw100a | m | Cinta adhesiva de doble cara, amb adhesiu acrílic, de 50 mm d'amplada, amb resistència als raigs UV, rang de temperatura de treball de -20 a 100°C, subministrada en rotllos de 50 m de longitud. (material) | 1.5 | 1.09 | 1.635 |
| mo054 | h | Oficial 1ª muntador d'aïllaments. (mà d'obra) | 1.128 | 29.34 | 33.096 |
| mo101 | h | Ajudant muntador d'aïllaments. (mà d'obra) | 0.9 | 25.28 | 22.752 |
| mo053 | h | Oficial 1ª muntador de prefabricats interiors. (mà d'obra) | 1.848 | 29.34 | 54.220 |
| mo100 | h | Ajudant muntador de prefabricats interiors. (mà d'obra) | 1.988 | 25.28 | 50.257 |
| mo052 | h | Oficial 1ª muntador de sistemes de façanes prefabricades. (mà d'obra) | 0.769 | 29.34 | 22.562 |
| mo099 | h | Ajudant muntador de sistemes de façanes prefabricades. (mà d'obra) | 0.769 | 25.28 | 19.440 |
| % | % | Costos directes complementaris | 2 % | 368.360 | 7.367 |
|  |  | Costos directes |  |  | 375.727 |

Residus:
- col·locació: mt15kbv050d; factor de residu 0.0587778
- col·locació: mt16lki050a; factor de residu 0.024
- col·locació: mt12pak060g Morter de junts Aquapanel Outdoor "KNAUF", color gris; factor de residu 0.07
- col·locació: mt12pak050d Cinta de junts Aquapanel "KNAUF"; factor de residu 0.055
- col·locació: mt12pak040v Cargol autoperforant Aquapanel Maxi TB "KNAUF" 4,2x25; factor de residu 0.00533333
- col·locació: mt12pak010n; factor de residu 0.0248
- col·locació: mt12pck020d; factor de residu 0.06
- col·locació: mt12pak020c; factor de residu 0.00859524
- col·locació: mt12pak030ib; factor de residu 0.0053
- col·locació: mt16lki020bea; factor de residu 0.048
- col·locació: mt12ppk010aa; factor de residu 0.018
- col·locació: mt15kbv055a; factor de residu 0.035
- col·locació: mt15kbv060h; factor de residu 0.07
- col·locació: mt15kbv065a; factor de residu 0.07
- col·locació: mt15kbv065b; factor de residu 0.07
- col·locació: mt12pck020b; factor de residu 0.06
- col·locació: mt12pfk020b Canal 48/30 "KNAUF" d'acer galvanitzat, segons UNE-EN 14195; factor de residu 0.0186017
- col·locació: mt12pfk010b Muntant 48/35 "KNAUF" d'acer galvanitzat, segons UNE-EN 14195; factor de residu 0.0174897
- col·locació: mt16lki020baa; factor de residu 0.048
- col·locació: mt12ptk010cc Cargol autoperforant TN "KNAUF" 3,5x25; factor de residu 0.00533333
- col·locació: mt12ptk010cf Cargol autoperforant TN "KNAUF" 3,5x45; factor de residu 0.00521739
- col·locació: mt12pck010a Cinta microperforada de paper "KNAUF" de 50 mm d'amplada, segons UNE-EN 13963; factor de residu 0.0440299
- col·locació: mt12pik010e; factor de residu 0.03
- col·locació: mt12pik015d; factor de residu 0.03
- col·locació: mt12pak150x Esquadra de sustentació "KNAUF", d'acer galvanitzat, de 107x65x80x2 mm; factor de residu 0.0188
- col·locació: mt12pak150E Esquadra de retenció "KNAUF", d'acer galvanitzat, de 57x65x80x2 mm; factor de residu 0.0188
- col·locació: mt12pak020a; factor de residu 0.0128836
- col·locació: mt12pak030ga; factor de residu 0.0107787
- col·locació: mt15mkv010; factor de residu 0.06
- col·locació: mt12pak041d; factor de residu 0.00357143
- col·locació: mt12pak041a; factor de residu 0.00384615
- col·locació: mt12pak100g Malla de fibra de vidre Aquapanel Outdoor "KNAUF", color blanc; factor de residu 0.055
- col·locació: mt12pak090g Morter Aquapanel Outdoor "KNAUF", color blanc; factor de residu 0.067314
- col·locació: mt12pak085d Emprimació incolora al siloxà GRC "KNAUF"; factor de residu 0.06
- col·locació: mt12pak120; factor de residu 0.047049
- col·locació: mt12pak130 Morter GRC "KNAUF", a base de copolímers acrílics modificats amb siloxà, acabat petri, color a escollir; factor de residu 0.052542
- col·locació: mt28fvk030; factor de residu 0.048

## Recursos

**mt15kbv050d** m² Làmina altament transpirable
Dades tècniques: Cost energètic 13.783 MJ; Emissió de CO2 0.609 kg; Codi LER 17 06 04; Massa de l'element 0.27 kg; Volum 0.00045 m3
Residus:
- embalatge: re170203 Plàstic. (component de residu); rendiment 0.024 kg; Codi LER 17 02 03; Massa de l'element 1 kg; Volum 0.001667 m3

**mt16lki050a** m² Panell de llana de vidre
Dades tècniques: Cost energètic 237.790 MJ; Emissió de CO2 12.004 kg; Codi LER 17 06 04; Massa de l'element 6.4 kg; Volum 0.010667 m3
Residus:
- embalatge: re170203 Plàstic; rendiment 0.034 kg

**mt16aaa020ab** U Fixació mecànica per plafons aïllants de llana mineral, col·locats directament sobre la superfície suport
Dades tècniques: Cost energètic 0.233 MJ; Emissió de CO2 0.071 kg
Residus:
- embalatge: re150101 Envasos de paper i cartró. (component de residu); rendiment 0.072 kg; Codi LER 15 01 01; Massa de l'element 1 kg; Volum 0.001333 m3

**mt12pak060g** kg Morter de junts Aquapanel Outdoor "KNAUF", color gris
Dades tècniques: Cost energètic 7.725 MJ; Emissió de CO2 0.576 kg; Codi LER 17 09 04; Massa de l'element 1 kg; Volum 0.000667 m3
Residus:
- embalatge: re150101 Envasos de paper i cartró; rendiment 0.02 kg
- embalatge: re170201 Fusta. (component de residu); rendiment 0.005 kg; Codi LER 17 02 01; Massa de l'element 1 kg; Volum 0.000909 m3
- embalatge: re170203 Plàstic; rendiment 0.008 kg

**mt12pak050d** m Cinta de junts Aquapanel "KNAUF"
Dades tècniques: Cost energètic 1.215 MJ; Emissió de CO2 0.060 kg; Codi LER 17 02 03; Massa de l'element 0.016 kg; Volum 0.000027 m3
Residus:
- embalatge: re170203 Plàstic; rendiment 0.001 kg

**mt12pak040v** U Cargol autoperforant Aquapanel Maxi TB "KNAUF" 4,2x25
Dades tècniques: Cost energètic 0.015 MJ; Emissió de CO2 0.002 kg; Codi LER 17 04 05; Massa de l'element 0.0015 kg
Residus:
- embalatge: re150101 Envasos de paper i cartró; rendiment 0.001 kg

**mt12pak010n** m² Placa de ciment Pòrtland Aquapanel Outdoor "KNAUF" de 12,5x1200x2400 mm
Dades tècniques: Cost energètic 0.875 MJ; Emissió de CO2 2.457 kg; Codi LER 17 01 01; Massa de l'element 16.25 kg; Volum 0.010833 m3
Residus:
- embalatge: re170203 Plàstic; rendiment 0.004 kg

**mt12pck020d** m Banda acústica de dilatació
Dades tècniques: Cost energètic 3.168 MJ; Emissió de CO2 0.154 kg; Codi LER 17 06 04; Massa de l'element 0.0213 kg; Volum 0.000036 m3
Residus:
- embalatge: re170203 Plàstic; rendiment 0.001 kg

**mt12pak020c** m Canal 100/40/0,7 mm GRC 0,7 "KNAUF" d'acer Z4 (Z450) galvanitzat especial
Dades tècniques: Cost energètic 112.071 MJ; Emissió de CO2 3.437 kg; Codi LER 17 04 05; Massa de l'element 0.84 kg; Volum 0.0004 m3
Residus:
- embalatge: re170203 Plàstic; rendiment 0.007 kg

**mt12pak030ib** m Muntant 100/50/1 mm GRC 1 "KNAUF" d'acer Z4 (Z450) galvanitzat especial
Dades tècniques: Cost energètic 232.790 MJ; Emissió de CO2 7.126 kg; Codi LER 17 04 05; Massa de l'element 1.75 kg; Volum 0.000833 m3
Residus:
- embalatge: re170203 Plàstic; rendiment 0.008 kg

**mt16lki020bea** m² Panell de llana de vidre
Dades tècniques: Cost energètic 148.885 MJ; Emissió de CO2 7.515 kg; Codi LER 17 06 04; Massa de l'element 4 kg; Volum 0.006667 m3
Residus:
- embalatge: re170203 Plàstic; rendiment 0.024 kg

**mt12ppk010aa** m² Placa de guix laminat A / UNE-EN 520 - 1200 / longitud / 12,5 / amb les vores longitudinals afinades
Dades tècniques: Cost energètic 27.495 MJ; Emissió de CO2 1.302 kg; Codi LER 17 08 02; Massa de l'element 8.02 kg; Volum 0.00802 m3
Residus:
- embalatge: re170203 Plàstic; rendiment 0.004 kg

**mt15kbv055a** m² Làmina de difusió variable
Dades tècniques: Cost energètic 17.826 MJ; Emissió de CO2 0.885 kg; Codi LER 17 06 04; Massa de l'element 0.15 kg; Volum 0.00025 m3
Residus:
- embalatge: re170203 Plàstic; rendiment 0.034 kg

**mt15kbv060h** m Cinta autoadhesiva
Dades tècniques: Cost energètic 0.339 MJ; Emissió de CO2 0.017 kg; Codi LER 17 06 04; Massa de l'element 0.0025 kg; Volum 0.000004 m3
Residus:
- embalatge: re170203 Plàstic; rendiment 0.001 kg

**mt15kbv065a** m Cinta autoadhesiva
Dades tècniques: Cost energètic 0.339 MJ; Emissió de CO2 0.017 kg; Codi LER 17 06 04; Massa de l'element 0.0025 kg; Volum 0.000004 m3
Residus:
- embalatge: re170203 Plàstic; rendiment 0.001 kg

**mt15kbv065b** m Cinta autoadhesiva
Dades tècniques: Cost energètic 0.339 MJ; Emissió de CO2 0.017 kg; Codi LER 17 06 04; Massa de l'element 0.0025 kg; Volum 0.000004 m3
Residus:
- embalatge: re170203 Plàstic; rendiment 0.001 kg

**mt12pck020b** m Banda acústica de dilatació
Dades tècniques: Cost energètic 1.712 MJ; Emissió de CO2 0.083 kg; Codi LER 17 06 04; Massa de l'element 0.0112 kg; Volum 0.000019 m3
Residus:
- embalatge: re170203 Plàstic; rendiment 0.001 kg

**mt12pfk020b** m Canal 48/30 "KNAUF" d'acer galvanitzat, segons UNE-EN 14195
Dades tècniques: Cost energètic 77.385 MJ; Emissió de CO2 2.373 kg; Codi LER 17 04 05; Massa de l'element 0.58 kg; Volum 0.000276 m3
Residus:
- embalatge: re170203 Plàstic; rendiment 0.005 kg

**mt12pfk010b** m Muntant 48/35 "KNAUF" d'acer galvanitzat, segons UNE-EN 14195
Dades tècniques: Cost energètic 77.409 MJ; Emissió de CO2 2.374 kg; Codi LER 17 04 05; Massa de l'element 0.58 kg; Volum 0.000276 m3
Residus:
- embalatge: re170203 Plàstic; rendiment 0.005 kg

**mt16lki020baa** m² Panell de llana de vidre
Dades tècniques: Cost energètic 75.605 MJ; Emissió de CO2 3.815 kg; Codi LER 17 06 04; Massa de l'element 2 kg; Volum 0.003333 m3
Residus:
- embalatge: re170203 Plàstic; rendiment 0.024 kg

**mt12ptk010cc** U Cargol autoperforant TN "KNAUF" 3,5x25
Dades tècniques: Cost energètic 0.015 MJ; Emissió de CO2 0.002 kg; Codi LER 17 04 05; Massa de l'element 0.0015 kg
Residus:
- embalatge: re150101 Envasos de paper i cartró; rendiment 0.001 kg

**mt12ptk010cf** U Cargol autoperforant TN "KNAUF" 3,5x45
Dades tècniques: Cost energètic 0.023 MJ; Emissió de CO2 0.002 kg; Codi LER 17 04 05; Massa de l'element 0.0023 kg; Volum 0.000001 m3
Residus:
- embalatge: re150101 Envasos de paper i cartró; rendiment 0.001 kg

**mt12pck010a** m Cinta microperforada de paper "KNAUF" de 50 mm d'amplada, segons UNE-EN 13963
Dades tècniques: Cost energètic 0.004 MJ; Emissió de CO2 0.006 kg; Codi LER 20 01 01; Massa de l'element 0.0067 kg; Volum 0.000009 m3

**mt12pik010e** kg Pasta de segellament Jointfiller 24H "KNAUF"
Dades tècniques: Cost energètic 12.798 MJ; Emissió de CO2 0.436 kg; Codi LER 17 08 02; Massa de l'element 1 kg; Volum 0.001 m3
Residus:
- embalatge: re170203 Plàstic; rendiment 0.02 kg

**mt12pik015d** kg Pasta de material d'unió Perlfix "KNAUF"
Dades tècniques: Cost energètic 5.138 MJ; Emissió de CO2 0.246 kg; Codi LER 17 08 02; Massa de l'element 1 kg; Volum 0.001 m3
Residus:
- embalatge: re170203 Plàstic; rendiment 0.02 kg

**mt12pak150x** U Esquadra de sustentació "KNAUF", d'acer galvanitzat, de 107x65x80x2 mm
Dades tècniques: Cost energètic 7.191 MJ; Emissió de CO2 0.607 kg; Codi LER 17 04 05; Massa de l'element 0.19 kg; Volum 0.00009 m3
Residus:
- embalatge: re170203 Plàstic; rendiment 0.025 kg

**mt12pak150E** U Esquadra de retenció "KNAUF", d'acer galvanitzat, de 57x65x80x2 mm
Dades tècniques: Cost energètic 5.183 MJ; Emissió de CO2 0.402 kg; Codi LER 17 04 05; Massa de l'element 0.11 kg; Volum 0.000052 m3
Residus:
- embalatge: re170203 Plàstic; rendiment 0.025 kg

**mt12pak020a** m Canal 50/40/0,7 mm GRC 0,7 "KNAUF" d'acer Z4 (Z450) galvanitzat especial
Dades tècniques: Cost energètic 81.486 MJ; Emissió de CO2 2.501 kg; Codi LER 17 04 05; Massa de l'element 0.61 kg; Volum 0.00029 m3
Residus:
- embalatge: re170203 Plàstic; rendiment 0.006 kg

**mt12pak030ga** m Muntant 50/50/0,7 mm GRC 0,7 "KNAUF" d'acer Z4 (Z450) galvanitzat especial
Dades tècniques: Cost energètic 81.531 MJ; Emissió de CO2 2.503 kg; Codi LER 17 04 05; Massa de l'element 0.61 kg; Volum 0.00029 m3
Residus:
- embalatge: re170203 Plàstic; rendiment 0.007 kg

**mt15mkv010** m² Làmina altament transpirable impermeable a l'aigua de pluja
Dades tècniques: Cost energètic 13.562 MJ; Emissió de CO2 0.514 kg; Codi LER 17 06 04; Massa de l'element 0.082 kg; Volum 0.000137 m3
Residus:
- embalatge: re170203 Plàstic; rendiment 0.024 kg

**mt12pak041d** U Cargol autoforadant d'acer inoxidable AISI 304
Dades tècniques: Cost energètic 0.097 MJ; Emissió de CO2 0.012 kg; Codi LER 17 04 05; Massa de l'element 0.0014 kg
Residus:
- embalatge: re150101 Envasos de paper i cartró; rendiment 0.001 kg

**mt12pak041a** U Cargol autoforadant d'acer inoxidable AISI 304
Dades tècniques: Cost energètic 0.082 MJ; Emissió de CO2 0.011 kg; Codi LER 17 04 05; Massa de l'element 0.0013 kg
Residus:
- embalatge: re150101 Envasos de paper i cartró; rendiment 0.001 kg

**mt12pak100g** m² Malla de fibra de vidre Aquapanel Outdoor "KNAUF", color blanc
Dades tècniques: Cost energètic 18.046 MJ; Emissió de CO2 0.887 kg; Codi LER 17 02 03; Massa de l'element 0.225 kg; Volum 0.000375 m3
Residus:
- embalatge: re170203 Plàstic; rendiment 0.024 kg

**mt12pak090g** kg Morter Aquapanel Outdoor "KNAUF", color blanc
Dades tècniques: Cost energètic 2.251 MJ; Emissió de CO2 0.184 kg; Codi LER 17 09 04; Massa de l'element 1 kg; Volum 0.000667 m3
Residus:
- embalatge: re170203 Plàstic; rendiment 0.003 kg

**mt12pak085d** l Emprimació incolora al siloxà GRC "KNAUF"
Dades tècniques: Cost energètic 157.543 MJ; Emissió de CO2 6.493 kg; Codi LER 17 09 04; Massa de l'element 1.05 kg; Volum 0.0007 m3
Residus:
- embalatge: re150104 Envasos metàl·lics. (component de residu); rendiment 0.042 kg; Codi LER 15 01 04; Massa de l'element 1 kg; Volum 0.001667 m3

**mt12pak120** kg Emprimació a base de copolímers acrílics modificats Fondo Pétreo GRC "KNAUF"
Dades tècniques: Cost energètic 75.527 MJ; Emissió de CO2 2.872 kg; Codi LER 17 09 04; Massa de l'element 1 kg; Volum 0.000667 m3
Residus:
- embalatge: re170203 Plàstic; rendiment 0.003 kg

**mt12pak130** kg Morter GRC "KNAUF", a base de copolímers acrílics modificats amb siloxà, acabat petri, color a escollir
Dades tècniques: Cost energètic 2.251 MJ; Emissió de CO2 0.184 kg; Codi LER 17 09 04; Massa de l'element 1 kg; Volum 0.000667 m3
Residus:
- embalatge: re170203 Plàstic; rendiment 0.003 kg

**mt28fvk030** m Perfil de PVC amb malla de fibra de vidre antiàlcalis
Dades tècniques: Cost energètic 11.900 MJ; Emissió de CO2 0.855 kg; Codi LER 17 02 03; Massa de l'element 0.2 kg; Volum 0.000333 m3
Residus:
- embalatge: re170203 Plàstic; rendiment 0.005 kg
