# Extradossat autoportant de plaques de guix laminat, d'alta resistència a la humitat. Sistema "KNAUF"

- Propietat de l'arxiu: CYPE Ingenieros S.A.
- Format: FIEBDC-3/2016
- Programa: Generador de preus de la construcció. CYPE Ingenieros, S.A.
- Data: 24/01/2025
- Divisa: EUR
- Costos indirectes: 3 %
- IVA: 21 %

## R Revestiments i extradossats

### RR Extradossats

#### RRY De plaques de guix laminat

**RRY022** m² Extradossat autoportant de plaques de guix laminat, d'alta resistència a la humitat. Sistema "KNAUF".
Extradossat autoportant lliure, sistema W626.es Drystar "KNAUF", de 75 mm de gruix total, amb nivell de qualitat de l'acabat Q2, format per placa de guix laminat tipus Drystar (GM-FH1IR) de 12,5 mm d'espessor, formant sandvitx amb una placa tipus Drystar (GM-FH1IR) de 12,5 mm d'espessor, cargolades directament a una estructura autoportant d'acer galvanitzat formada per canals horitzontals, sòlidament fixats al terra i al sostre i muntants verticals de 50 mm i 0,7 mm d'espessor amb una modulació de 400 mm i amb disposició normal "N", muntats sobre canals al costat del parament vertical. Inclús banda desolidaritzadora; fixacions per a l'ancoratge de canals i muntants metàl·lics; cargols per a la fixació de les plaques; cinta de paper amb reforç metàl·lic "KNAUF" i pasta de segellament Drystar Filler "KNAUF", cinta de segellament Drystar Tape "KNAUF".
Criteri de valoració econòmica: El preu inclou la resolució de trobades i punts singulars, però no inclou l'aïllament a col·locar entre les plaques i el parament.
Inclou: Replanteig i traçat en el forjat inferior i en el superior dels perfils. Col·locació de banda d'estanquitat i canals inferiors, sobre paviment acabat o base de seient. Col·locació de banda d'estanquitat i canals superiors, sota forjats. Col·locació i fixació dels muntants sobre els elements horitzontals. Tall de les plaques. Fixació de les plaques. Replanteig de les caixes per a allotjament de mecanismes elèctrics i de pas d'instal·lacions, i posterior perforació de les plaques. Tractament de junts.
Criteri d'amidament de projecte: Superfície mesurada segons documentació gràfica de Projecte, sense duplicar cantonades ni encontres, seguint els criteris d'amidament exposats en la norma UNE 92305.
Criteri de mesura d'obra: Es mesurarà la superfície realment executada segons especificacions de Projecte, sense duplicar cantonades ni encontres, seguint els criteris d'amidament exposats en la norma UNE 92305.

| Codi | Ut | Descripció | Rendiment | Preu | Import |
|---|---|---|---|---|---|
| mt12drk020a | m | Canal 50/40/0,7 mm "KNAUF" d'acer Z4 (Z450) galvanitzat especial, per a sistema Drystar. Segons UNE-EN 14195. (material) | 0.8 | 2.79 | 2.232 |
| mt12drk030d | m | Muntant 50/50/0,7 mm "KNAUF" d'acer Z4 (Z450) galvanitzat especial, per a sistema Drystar. Segons UNE-EN 14195. (material) | 2.75 | 3.32 | 9.130 |
| mt12pck020b | m | Banda acústica de dilatació, autoadhesiva, d'escuma de poliuretà de cel·les tancades "KNAUF", de 3,2 mm d'espessor i 50 mm d'amplada, resistència tèrmica 0,10 m²K/W, conductivitat tèrmica 0,032 W/(mK). (material) | 1.2 | 0.25 | 0.300 |
| mt12drk010a | m² | Placa de guix laminat reforçada amb teixit de fibra UNE-EN 15283-1 GM-FH1IR / 1200 / 2600 / 12,5 / amb les vores longitudinals quadrades, especial Drystar "KNAUF" amb ànima de guix i cares revestides amb una làmina de fibra de vidre; Euroclasse A2-s1, d0 de reacció al foc, segons UNE-EN 13501-1. (material) | 2.1 | 15.27 | 32.067 |
| mt12drk014e | U | Cargol autoperforant Drystar XTN "KNAUF" 3,9x23; amb revestiment anticorrosiu. (material) | 8 | 0.02 | 0.160 |
| mt12drk014f | U | Cargol autoperforant Drystar XTN "KNAUF" 3,9x38; amb revestiment anticorrosiu. (material) | 19 | 0.03 | 0.570 |
| mt12drk012a | kg | Pasta de segellament Drystar Filler "KNAUF", amb additiu hidròfug, Euroclasse A2-s1, d0 de reacció al foc, segons UNE-EN 13501-1, rang de temperatura de treball de 10 a 35°C, per a aplicació manual o mecànica amb cinta de segellament, segons UNE-EN 13963. (material) | 0.808 | 1.18 | 0.953 |
| mt12drk013 | m | Cinta de segellament Drystar Tape "KNAUF". (material) | 1.6 | 0.06 | 0.096 |
| mt12pck010d | m | Cinta de paper amb reforç metàl·lic "KNAUF" de 52 mm d'amplada, segons UNE-EN 14353. (material) | 0.15 | 0.4 | 0.060 |
| mo053 | h | Oficial 1ª muntador de prefabricats interiors. (mà d'obra) | 0.369 | 30.63 | 11.302 |
| mo100 | h | Ajudant muntador de prefabricats interiors. (mà d'obra) | 0.369 | 26.39 | 9.738 |
| % | % | Costos directes complementaris | 2 % | 66.608 | 1.332 |
|  |  | Costos directes |  |  | 67.940 |

Residus:
- col·locació: mt12drk020a Canal 50/40/0,7 mm "KNAUF" d'acer Z4 (Z450) galvanitzat especial, per a sistema Drystar. Segons UNE-EN 14195; factor de residu 0.0128836
- col·locació: mt12drk030d Muntant 50/50/0,7 mm "KNAUF" d'acer Z4 (Z450) galvanitzat especial, per a sistema Drystar. Segons UNE-EN 14195; factor de residu 0.0107787
- col·locació: mt12pck020b; factor de residu 0.06
- col·locació: mt12drk010a; factor de residu 0.0167754
- col·locació: mt12drk014e Cargol autoperforant Drystar XTN "KNAUF" 3,9x23; amb revestiment anticorrosiu; factor de residu 0.005
- col·locació: mt12drk014f Cargol autoperforant Drystar XTN "KNAUF" 3,9x38; amb revestiment anticorrosiu; factor de residu 0.005
- col·locació: mt12drk012a; factor de residu 0.03
- col·locació: mt12drk013 Cinta de segellament Drystar Tape "KNAUF"; factor de residu 0.044
- col·locació: mt12pck010d Cinta de paper amb reforç metàl·lic "KNAUF" de 52 mm d'amplada, segons UNE-EN 14353; factor de residu 0.044

## Recursos

**mt12drk020a** m Canal 50/40/0,7 mm "KNAUF" d'acer Z4 (Z450) galvanitzat especial, per a sistema Drystar. Segons UNE-EN 14195
Dades tècniques: Cost energètic 81.486 MJ; Emissió de CO2 2.501 kg; Codi LER 17 04 05; Massa de l'element 0.61 kg; Volum 0.00029 m3
Residus:
- embalatge: re170203 Plàstic. (component de residu); rendiment 0.006 kg; Codi LER 17 02 03; Massa de l'element 1 kg; Volum 0.001667 m3

**mt12drk030d** m Muntant 50/50/0,7 mm "KNAUF" d'acer Z4 (Z450) galvanitzat especial, per a sistema Drystar. Segons UNE-EN 14195
Dades tècniques: Cost energètic 81.531 MJ; Emissió de CO2 2.503 kg; Codi LER 17 04 05; Massa de l'element 0.61 kg; Volum 0.00029 m3
Residus:
- embalatge: re170203 Plàstic; rendiment 0.007 kg

**mt12pck020b** m Banda acústica de dilatació
Dades tècniques: Cost energètic 1.712 MJ; Emissió de CO2 0.083 kg; Codi LER 17 06 04; Massa de l'element 0.0112 kg; Volum 0.000019 m3
Residus:
- embalatge: re170203 Plàstic; rendiment 0.001 kg

**mt12drk010a** m² Placa de guix laminat reforçada amb teixit de fibra UNE-EN 15283-1 GM-FH1IR / 1200 / 2600 / 12,5 / amb les vores
Dades tècniques: Cost energètic 284.092 MJ; Emissió de CO2 4.236 kg; Codi LER 17 08 02; Massa de l'element 10.8 kg; Volum 0.0108 m3
Residus:
- embalatge: re170203 Plàstic; rendiment 0.005 kg

**mt12drk014e** U Cargol autoperforant Drystar XTN "KNAUF" 3,9x23; amb revestiment anticorrosiu
Dades tècniques: Cost energètic 0.014 MJ; Emissió de CO2 0.002 kg; Codi LER 17 04 05; Massa de l'element 0.0014 kg
Residus:
- embalatge: re150101 Envasos de paper i cartró. (component de residu); rendiment 0.001 kg; Codi LER 15 01 01; Massa de l'element 1 kg; Volum 0.001333 m3

**mt12drk014f** U Cargol autoperforant Drystar XTN "KNAUF" 3,9x38; amb revestiment anticorrosiu
Dades tècniques: Cost energètic 0.020 MJ; Emissió de CO2 0.002 kg; Codi LER 17 04 05; Massa de l'element 0.002 kg
Residus:
- embalatge: re150101 Envasos de paper i cartró; rendiment 0.001 kg

**mt12drk012a** kg Pasta de segellament Drystar Filler "KNAUF"
Dades tècniques: Cost energètic 12.798 MJ; Emissió de CO2 0.436 kg; Codi LER 17 08 02; Massa de l'element 1 kg; Volum 0.001 m3
Residus:
- embalatge: re170203 Plàstic; rendiment 0.02 kg

**mt12drk013** m Cinta de segellament Drystar Tape "KNAUF"
Dades tècniques: Cost energètic 20.508 MJ; Emissió de CO2 0.460 kg; Codi LER 17 02 03; Massa de l'element 0.11 kg; Volum 0.000183 m3
Residus:
- embalatge: re170201 Fusta. (component de residu); rendiment 0.04 kg; Codi LER 17 02 01; Massa de l'element 1 kg; Volum 0.000909 m3

**mt12pck010d** m Cinta de paper amb reforç metàl·lic "KNAUF" de 52 mm d'amplada, segons UNE-EN 14353
Dades tècniques: Cost energètic 4.511 MJ; Emissió de CO2 0.348 kg; Codi LER 20 01 01; Massa de l'element 0.06 kg; Volum 0.00008 m3
