# Fals sostre continu de plaques de ciment. Sistema "KNAUF"

- Propietat de l'arxiu: CYPE Ingenieros S.A.
- Format: FIEBDC-3/2016
- Programa: Generador de preus de la construcció. CYPE Ingenieros, S.A.
- Data: 13/06/2024
- Divisa: EUR
- Costos indirectes: 3 %
- IVA: 21 %

## R Revestiments i extradossats

### RT Falsos sostres en interiors

#### RTE Continus, de plaques de ciment

**RTE016** m² Fals sostre continu de plaques de ciment. Sistema "KNAUF".
Fals sostre continu suspès, llis, situat a una altura menor de 4 m, acabat amb pasta Aquapanel Q4 Finish. Sistema D282a.es "KNAUF" (12,5+27+27), constituït per: ESTRUCTURA: estructura metàl·lica d'acer galvanitzat de mestres primàries 60/27 mm amb una modulació de 1000 mm i suspeses del sostre o element suport de formigó amb penjats Nonius cada 750 mm, i mestres secundaries fixades perpendicularment a les primàries amb connectors tipus cavalló i amb una modulació de 400 mm; PLAQUES: una capa de plaques de ciment Pòrtland Aquapanel Indoor "KNAUF" de 12,5x1200x2400 mm, revestides amb una capa de fibra de vidre embeguda en ambdues cares. Inclús fixacions per a l'ancoratge dels perfils, cargols per a la fixació de les plaques, perfils U 30/30 "KNAUF", morter de junts Aquapanel Indoor "KNAUF", cinta de segellament Aquapanel "KNAUF", emprimació incolora al siloxà GRC "KNAUF", pasta Aquapanel Q4 Finish "KNAUF", per a empastat superficial de plaques, i accessoris de muntatge.
Inclou: Replanteig dels eixos de l'estructura metàl·lica. Col·locació de la banda acústica. Anivellació i col·fixació dels perfils perimetrals. Senyalització dels punts d'ancoratge al forjat o element de suport. Anivellació i suspensió dels perfils primaris i secundaris de l'estructura. Tall de les plaques. Fixació de les plaques. Resolució de trobades i punts singulars. Tractament de junts. Aplicació de la capa d'emprimació. Aplicació de la capa d'acabat.
Criteri d'amidament de projecte: Superfície mesurada entre paraments, segons documentació gràfica de Projecte, sense descomptar buits per instal·lacions.
Criteri de mesura d'obra: Es mesurarà la superfície realment executada segons especificacions de Projecte, seguint els criteris d'amidament exposats en la norma UNE 92305.

| Codi | Ut | Descripció | Rendiment | Preu | Import |
|---|---|---|---|---|---|
| mt12pfk012a | m | Perfil U 30/30 de xapa d'acer galvanitzat, "KNAUF", espessor 0,55 mm. (material) | 0.4 | 1.18 | 0.472 |
| mt12pck020b | m | Banda acústica de dilatació, autoadhesiva, d'escuma de poliuretà de cel·les tancades "KNAUF", de 3,2 mm d'espessor i 50 mm d'amplada, resistència tèrmica 0,10 m²K/W, conductivitat tèrmica 0,032 W/(mK). (material) | 0.4 | 0.25 | 0.100 |
| mt12psg220 | U | Fixació composta per tac i cargol 5x27. (material) | 2.3 | 0.06 | 0.138 |
| mt12pek050c | U | Part superior Nonius "KNAUF", 530/630, per a falsos sostres suspesos. (material) | 1.5 | 0.59 | 0.885 |
| mt12pek050b | U | Segur Nonius "KNAUF", per a falsos sostres suspesos. (material) | 1.5 | 0.04 | 0.060 |
| mt12pek050a | U | Penjat Nonius "KNAUF", per a falsos sostres suspesos. (material) | 1.5 | 0.39 | 0.585 |
| mt12ptk010ab | U | Cargol LN "KNAUF" 3,5x11. (material) | 1.5 | 0.01 | 0.015 |
| mt12pfk011a | m | Mestra 60/27 "KNAUF", de xapa d'acer galvanitzat. (material) | 3.2 | 1.71 | 5.472 |
| mt12pek020za | U | Connector, per a mestra 60/27, "KNAUF". (material) | 0.8 | 0.2 | 0.160 |
| mt12pek020ra | U | Connector tipus cavalló, per a mestra 60/27, "KNAUF". (material) | 2.9 | 0.24 | 0.696 |
| mt12pak010r | m² | Placa de ciment Pòrtland Aquapanel Indoor "KNAUF" de 12,5x1200x2400 mm, revestida amb una capa de fibra de vidre embeguda en ambdues cares. (material) | 1.05 | 18.31 | 19.226 |
| mt12ptk010ch | U | Cargol autoperforant TN "KNAUF" 4,2x70. (material) | 22 | 0.04 | 0.880 |
| mt12pak060i | kg | Morter de junts Aquapanel Indoor "KNAUF", color gris. (material) | 0.6 | 2.44 | 1.464 |
| mt12pak050d | m | Cinta de junts Aquapanel "KNAUF". (material) | 2.1 | 0.37 | 0.777 |
| mt12pak085d | l | Emprimació incolora al siloxà GRC "KNAUF". (material) | 0.2 | 3.37 | 0.674 |
| mt12pak095d | kg | Pasta Aquapanel Q4 Finish "KNAUF", acabat llis, color blanc, per a tractament de junts i empastat superficial de plaques. (material) | 1.7 | 2.69 | 4.573 |
| mo015 | h | Oficial 1ª muntador de falsos sostres. (mà d'obra) | 0.386 | 29.34 | 11.325 |
| mo082 | h | Ajudant muntador de falsos sostres. (mà d'obra) | 0.386 | 25.28 | 9.758 |
| % | % | Costos directes complementaris | 2 % | 57.260 | 1.145 |
|  |  | Costos directes |  |  | 58.405 |

Residus:
- col·locació: mt12pfk012a Perfil U 30/30 de xapa d'acer galvanitzat, "KNAUF", espessor 0,55 mm; factor de residu 0.0188
- col·locació: mt12pck020b; factor de residu 0.06
- col·locació: mt12ptk010ab Cargol LN "KNAUF" 3,5x11; factor de residu 0.005
- col·locació: mt12pfk011a Mestra 60/27 "KNAUF", de xapa d'acer galvanitzat; factor de residu 0.0171714
- col·locació: mt12pek020za Connector, per a mestra 60/27, "KNAUF"; factor de residu 0.02
- col·locació: mt12pek020ra Connector tipus cavalló, per a mestra 60/27, "KNAUF"; factor de residu 0.02
- col·locació: mt12pak010r; factor de residu 0.0248
- col·locació: mt12ptk010ch Cargol autoperforant TN "KNAUF" 4,2x70; factor de residu 0.00515152
- col·locació: mt12pak060i Morter de junts Aquapanel Indoor "KNAUF", color gris; factor de residu 0.035
- col·locació: mt12pak050d Cinta de junts Aquapanel "KNAUF"; factor de residu 0.055
- col·locació: mt12pak085d Emprimació incolora al siloxà GRC "KNAUF"; factor de residu 0.06

## Recursos

**mt12pfk012a** m Perfil U 30/30 de xapa d'acer galvanitzat, "KNAUF", espessor 0,55 mm
Dades tècniques: Cost energètic 52.191 MJ; Emissió de CO2 1.604 kg; Codi LER 17 04 05; Massa de l'element 0.39 kg; Volum 0.000186 m3
Residus:
- embalatge: re170203 Plàstic. (component de residu); rendiment 0.005 kg; Codi LER 17 02 03; Massa de l'element 1 kg; Volum 0.001667 m3

**mt12pck020b** m Banda acústica de dilatació
Dades tècniques: Cost energètic 1.712 MJ; Emissió de CO2 0.083 kg; Codi LER 17 06 04; Massa de l'element 0.0112 kg; Volum 0.000019 m3
Residus:
- embalatge: re170203 Plàstic; rendiment 0.001 kg

**mt12ptk010ab** U Cargol LN "KNAUF" 3,5x11
Dades tècniques: Cost energètic 0.010 MJ; Emissió de CO2 0.001 kg; Codi LER 17 04 05; Massa de l'element 0.001 kg
Residus:
- embalatge: re150101 Envasos de paper i cartró. (component de residu); rendiment 0.001 kg; Codi LER 15 01 01; Massa de l'element 1 kg; Volum 0.001333 m3

**mt12pfk011a** m Mestra 60/27 "KNAUF", de xapa d'acer galvanitzat
Dades tècniques: Cost energètic 74.764 MJ; Emissió de CO2 2.294 kg; Codi LER 17 04 05; Massa de l'element 0.56 kg; Volum 0.000267 m3
Residus:
- embalatge: re170203 Plàstic; rendiment 0.005 kg

**mt12pek020za** U Connector, per a mestra 60/27, "KNAUF"
Dades tècniques: Cost energètic 3.307 MJ; Emissió de CO2 0.166 kg; Codi LER 17 04 05; Massa de l'element 0.09 kg; Volum 0.000043 m3
Residus:
- embalatge: re170203 Plàstic; rendiment 0.025 kg

**mt12pek020ra** U Connector tipus cavalló, per a mestra 60/27, "KNAUF"
Dades tècniques: Cost energètic 3.503 MJ; Emissió de CO2 0.176 kg; Codi LER 17 04 05; Massa de l'element 0.11 kg; Volum 0.000052 m3
Residus:
- embalatge: re170203 Plàstic; rendiment 0.025 kg

**mt12pak010r** m² Placa de ciment Pòrtland Aquapanel Indoor "KNAUF" de 12,5x1200x2400 mm
Dades tècniques: Cost energètic 0.875 MJ; Emissió de CO2 2.457 kg; Codi LER 17 01 01; Massa de l'element 16.25 kg; Volum 0.010833 m3
Residus:
- embalatge: re170203 Plàstic; rendiment 0.004 kg

**mt12ptk010ch** U Cargol autoperforant TN "KNAUF" 4,2x70
Dades tècniques: Cost energètic 0.033 MJ; Emissió de CO2 0.003 kg; Codi LER 17 04 05; Massa de l'element 0.0033 kg; Volum 0.000002 m3
Residus:
- embalatge: re150101 Envasos de paper i cartró; rendiment 0.001 kg

**mt12pak060i** kg Morter de junts Aquapanel Indoor "KNAUF", color gris
Dades tècniques: Cost energètic 7.958 MJ; Emissió de CO2 0.580 kg; Codi LER 17 09 04; Massa de l'element 1 kg; Volum 0.000667 m3
Residus:
- embalatge: re150101 Envasos de paper i cartró; rendiment 0.021 kg
- embalatge: re170201 Fusta. (component de residu); rendiment 0.006 kg; Codi LER 17 02 01; Massa de l'element 1 kg; Volum 0.000909 m3
- embalatge: re170203 Plàstic; rendiment 0.009 kg

**mt12pak050d** m Cinta de junts Aquapanel "KNAUF"
Dades tècniques: Cost energètic 1.215 MJ; Emissió de CO2 0.060 kg; Codi LER 17 02 03; Massa de l'element 0.016 kg; Volum 0.000027 m3
Residus:
- embalatge: re170203 Plàstic; rendiment 0.001 kg

**mt12pak085d** l Emprimació incolora al siloxà GRC "KNAUF"
Dades tècniques: Cost energètic 157.543 MJ; Emissió de CO2 6.493 kg; Codi LER 17 09 04; Massa de l'element 1.05 kg; Volum 0.0007 m3
Residus:
- embalatge: re150104 Envasos metàl·lics. (component de residu); rendiment 0.042 kg; Codi LER 15 01 04; Massa de l'element 1 kg; Volum 0.001667 m3
